# Grundschule Schulstraße 1 79215 Biederbach
Angebotsaufforderung (GAEB DA XML 3.2, DA83)
Projekt: Sanierung Grundschule
Währung: EUR
Vergabeart: Öffentliche Ausschreibung
Eröffnung: 25.07.2023 14:00:00
Ende der Zuschlagsfrist: 24.08.2023
Abgabeort: Rathaus Biederbach -Bürgersaal- Dorfstr. 18 79215 Biederbach
Ausführungsbeginn: 18.09.2023
Ausführungsende: 01.09.2024
Auftraggeber: Gemeinde Biederbach, Dorfstraße 18, 79215 Biederbach
Erstellt mit: AVAPLAN, 20.06.2023

## Vorbemerkung
Allgemeine Beschreibung

01.  Bauvorhaben

"Sanierung Grundschule Biederbach"

02.  Baugrundstück

Gemeinde Biederbach
Schulstr. 1
79215 Biederbach

03.  Baumaßnahme

Folgende Baumaßnahmen sind vorgesehen:
- Erneuerung der Elektroinstallation
- Einbau Lüftungsanlagen
- Erneuerung der Heizkörper
- Einbau Sanitäranlagen EG und Klassenzimmer
- Erweiterung der Fluchttüren
- Erneuerung Böden in Zimmern
- Gipserarbeiten
- Teilerneuerung Decken
- Malerarbeiten

Tragkonstruktion des Gebäudes:

- Aussenwände Mauerwerk gegründet auf Streifenfundamente
- Bodenplatte zwischenliegend
- Innenwände Mauerwerk/Trockenbau
- Betonrippendecke
- Pfettendach

Fassade:
- Putzfassede, WDV

04.  Baustellenzufahrt

Die Baustellenanfahrt erfolgt über die Dorfstraße und Schulstraße

05.  Baugrundstück / Lagerflächen

Es stehen nur sehr begrenzt Lagerflächen auf dem Baugrundstück zur Verfügung.

Ende Gliederungspunkt, Allgemeine Beschreibung !!

## Elektroinstallation
Datum: 02.06.2023
EP-Anteile: Löhne; Stoffe; Geräte; Sonstige

*Hinweis: Baubeschreibung*
Baubeschreibung, Angaben zur Baustelle

Allgemein:

Die Grundschule Biederbach wurde im Jahr 1964 erbaut und soll teilweise saniert werden.
Das Gebäude ist zweigeschossig in Massivbauweise errichtet.
Die Schule soll nun Brandschutztechnisch saniert werden, wodurch diverse Umbaumaßnahmen am Gebäude erforderlich werden.
Am Objekt werden zusätzliche Fluchttüren eingebaut, wozu vorhandene Fensterbrüstungen herausgebrochen werden müssen.

Lagerflächen:
Die Lagerflächen im Außenbereich sind nur in begrenztem Umfang vorhanden und sind mit der Bauleitung bzw. Schulleitung entsprechend abzustimmen.

Baustellensicherheit:
Notwendige Absturzsicherungen sowie sämtliche
notwendige PSA (=Persönliche Schutzausrüstung) aller
Arbeitskräfte gemäß den UVV sind einzukalkulieren,
soweit nicht gesondert als Besondere Leistung
ausgeschrieben.

Bauzeiten
Während der gesamten Bauzeit wird der Schulbetrieb weitergeführt, d. h. die Baustelle ist entsprechend abzusichern.
Die Ausführung soll in 3 Bauabschnitten umgesetzt werden. Lärmintensive Arbeiten sollen außerhalb der Unterrichtszeit ausgeführt werden.
Im ersten Bauabschnitt (KW 38/2023 - KW 09/2024) soll das EG saniert werden. In dieser Zeit wird der Unterricht im OG stattfinden und das EG ist für den Schulbetrieb gesperrt.
Im zweiten Bauabschnitt (KW 18/2024 - 28/2024) soll der rechte Trakt vom OG für den Schulbetrieb gesperrt werden damit dort die Umbauarbeiten stattfinden können.
Im dritten Bauabschnitt (KW 33/2024 - 40/2024) soll dann der linke Trakt im OG für den Schulbetrieb gesperrt werden damit dieser noch saniert werden kann.

Grundsätzlich sind alle Arbeitsschritte durch geeignete Maßnahmen so abzusichern, dass der sichere Betrieb bzw. Ablauf nicht gefährdet ist. Die Ausführung ist mit dem Bauamt bzw. mit der Schulleitung im Vorfeld abzustimmen.

*Hinweis: Grundlagen*
In der Schule wurde eine DGUV Prüfung für die ortsfesten Elektroanlagen durchgeführt. In den Räumen ist teilweise noch
"Klassische Nullung" installiert. Es wird die Beleuchtung und die Elektro Akustische Lautsprecheranlage komplett erneuert. Die Infrastruktur der Medienentwicklung und zusätzlich wird eine Brandmeldeanlage eingebaut.
Die Massnahmen wurde mit Brandschutzsachverständiger erarbeitet.

*Hinweis: TECHNISCHE VORBEMERKUNGEN*
TECHNISCHE VORBEMERKUNGEN

Die Beschreibungen der einzelnen Leistungen des
Leistungsverzeichnisses sind dem Standardleistungsbuch
für das Bauwesen (StLB) unverändert entnommen, soweit
sie durch eine Standardleistungsnummer gekennzeichnet
sind.
Punktfolgen in den Beschreibungen des Leistungsverzeichnisses sind vom Bieter auszufüllen.
In der Leistungsbeschreibung bedeutet
"Nach besonderer Anordnung des AG", dass auch mit
der Vorbereitung zur Ausführung erst nach besonderer
Anordnung zu beginnen ist.

Der AN hat sich vor Ausführung der Arbeiten über die
Lage von Leitungen, Kabeln, Dränen, Kanälen u.ä.
beim AG und bei den für die Ver- und Entsorgungsanlagen zuständigen Trägern anhand der ausliegenden Bestandspläne und den dazu ergangenen An-
weisungen zu unterrichten.

Stoffe, Bauteile und Bauelemente der nachfolgenden
Positionen müssen ungebraucht sein.
Für die Güte der Stoffe und Bauteile und für die Ausführung der Leistungen gelten die "Richtlinien und
Vorschriften".

Für sämtliche im Leistungsverzeichnis beschriebenen
Leistungen werden alle erforderlichen Stoffe, Bauteile
und Bauelemente vom AN beigestellt, geliefert und
betriebsfertig montiert.

Der AN hat dem AG den Nachweis der Überwachung
(Güteüberwachung) der zu liefernden Stoffe und Bauteile entsprechen den betreffenden DIN-Normen zu
erbringen.
Diese Forderung gilt für nichtgenormte Stoffe und Bauteile als erfüllt, wenn ein gültiges Prüfzeugnis /
Prüfzeichen einer anerkannten Prüfanstalt vorliegt.

Vom AN sind Montageunterlagen und Montageplaene
auf Basis der vom AG zur Verfügung gestellten Werkpläne des Objektplaners und der Ausführungszeichnungen der TGA anzufertigen und vor Ausfuehrung
vorzulegen.
Als Papierplan farbig 3-fach, in Dateiform, dwg, pdf.
Die Ausführungszeichnungen werden dem AN als
Lichtpause oder Kopie sowie auf Datenträger (CD-ROM,
DXF-Format) zur Verfügung gestellt.

Nebenleistungen:
Nachstehende Leistungen und Ergänzungen
sind Leistungsumfang des AN:
a)  Die Lieferung aller benötigten Baustoffe
  und Bauteile (auch Verpackung) einschl.
  Bruchversicherung, Abladen, Lagern und Be-
  fördern auf der Baustelle usw.

b)  Das Vorhalten, der An- und Abtransport, der
  Auf- und Abbau aller nach Art und Umfang der
  Arbeiten erforderlichen Geräte, Maschinen, Ge-
  rüste. Des weiteren alle sonstigen Einrichtungen,
  die für die ordnungsgemäße Durchführung des
  Auftrags notwendig sind.

c)  Die ausreichende Beleuchtung der Arbeitsstellen
  und Arbeitsplatzbereiche.

d)  Die Koordination mit sämtlichen auf der Baustelle
  tätigen Fachfirmen bzw. Fachgewerken. Die Koordinationsleistungen werden nicht besonders vergütet.

Technische Ausführbarkeit:
Der Auftragnehmer ist verpflichtet, die Leistungsverzeichnisse, Querschnitte, Materialien usw. zu
überprüfen und evtl. Unstimmigkeiten der Bauleitung und
dem Planungsbuero schriftlich mitzuteilen. Be-
stehen nach Ansicht des Auftragnehmers bei der Auslegung des Angebotstextes mehrere Möglichkeiten bzw. erscheint dieser unklar, so hat er vor Abgabe des Angebots eine Klärung herbeizuführen. Dasselbe gilt auch
für sämtliche technische Unterlagen. Nach Vertragsabschluß gilt die Art der Auslegung, welche vom Auftraggeber berücksichtigt war.

Sind Materialien, Elemente usw. im Leistungsverzeichnis
enthalten und für die Ausführung und einwandfreie
Funktionstüchtigkeit nicht geeignet oder zulässig, so
ist der besondere Hinweis wie vorbeschrieben vom ausführenden Unternehmer durchzuführen.
Nach Einbau der Anlageteile übernimmt der Unternehmer
die volle Verantwortung und Haftung.

Aufhängevorrichtungen:
Das Liefern und Einsetzen von Aufhängevorrichtungen für
Elektrogeräte, Leuchten u.ä. sowie das Einsetzen von
Dübeln und Befestigungsmitteln sind Sache des
Unternehmers und gehören zur Position.
Außerdem sind evtl. Montagekonstruktionen (z.B.
Schlitzbandeisen, Winkelprofile usw.), die im besonderen im Leistungsverzeichnis nicht angeführt sind, in
die Materialpreise bzw. Positionen einzukalkulieren.

Maßeinheiten:
Die angegebenen Maßeinheiten bei den elektrotechnischen
Anlagteilen sind den Baumaßen angepaßt, d.h.
Maß 1 = Breite
Maß 2 = Höhe
Maß 3 = Tiefe

Sicherheitsabstände:
Sicherheitsabstände zwischen Stark- und Schwachstromleitungen sind grundsätzlich nach den Vorschriften
einzuhalten.

Querschnittsbemessung:
Die der Planung zugrunde liegenden Leitungen bzw. Kabel
mit den daraus resultierenden Querschnittsdimensionen
und Längen der einzelnen Kabel sind vom Unternehmer
eigenverantwortlich zu prüfen. Unter Berücksichtigung
der in der TAB und DIN festgelegten Spannungsverluste
sind die Querschnitte zu dimensionieren.

Kabelbezeichnungen:
Sämtliche Hauptzuleitungskabel sind an beiden Enden mit
Kabelbezeichnungsschildern zu versehen. Die Bezeichnungen beinhalten das Ziel und den zugehörigen Querschnitt des verlegten Kabels.

Muster:
Muster sämtlicher sichtbaren Geräte sind vor Bestellung der Bauleitung und Bauherrschaft vorzulegen und im Gesamtpreis enthalten.

Für das Angebot und die Ausführung gelten folgende
Bedingungen, Vorschriften, Richtlinien und Empfehlungen, soweit diese auf das Bauwerk und die Leistung
zutreffen:

- Mit den im Leistungsverzeichnis enthaltenen Angaben
  über Bauart, Bauteil, Baustoff und Abmessungen
  gelten auch der Herstellungsvorgang und Herstellungsablauf bis zur fertigen Leistung, unter Zugrundelegung der anerkannten Regeln der Technik und der
  Ausführungsbestimmungen der DIN-Norm, als
  beschrieben.

- Die technischen Bestimmungen des Elektrizitäts-
  Versorgungsunternehmers .
- Die Zeichnungen des Planungsbüros.

- Die Unfallverhütungsvorschriften der Berufsgenossenschaft; die gewerbepolizeilichen Vorschriften;
  die Vorschriften und Bestimmungen der Baurechtsbehörden sowie sonstige behördliche Vorschriften.

- Die feuerpolizeilichen Vorschriften und die des
  Verbandes der Sachversicherer.

- Die VDE und VDEW-Vorschriften in der jeweils
  gültigen Fassung.

- Die VOB mit den in ihr enthaltenen DIN-Vorschriften.

Teil B:
- Allgemeine Vertragsbedingungen für die Ausführung von
  Bauleistungen (neueste Fassung).

Teil C:
- Allgemeine Technische Vorschriften für Bauleistungen,
  jeweils in der Fassung, die am Tage der Angebotsaufforderung gilt.
  Ändern sich die DIN-Normen nach diesem Zeitpunkt, so

  obliegt dem Auftragnehmer die Abstimmung mit dem
  Auftraggeber.

- Die Richtlinien der Fernmeldeanbieter.

- Die Richtlinien für den Bau von Gemeinschaftsantennenanalagen (RGA)

- Die allgemeinen Blitzschutzbestimmungen nach VDE
  und hierzu die DIN 57185.

### Abschnitt 1 Elektroinstallationsarbeiten

#### Titel 1.1 Zähleranlage

*Hinweis: Technische Vorbemerkungen:*

*Hinweis: Einbaugeraeten fuer Elektroverteiler*
Bei Einbaugeraeten fuer Installationsverteiler und
Schaltanlagen ist jeweils eine einheitliche Bauform
eines Fabrikates zu verwenden.

*Hinweis: Die Kosten fuer die anteilige Verdrahtung und Reihenklemmen.*
Die Kosten fuer die anteilige Verdrahtung und die
Verdrahtungskanaele bis zur Klemmenleiste in
Installationskleinverteilern, Zaehlerplaetzen,
Installationsverteilern, Schaltanlagen und
Rangierverteilern sind mit den Einheitspreisen
abgegolten.

Die Verdrahtung/Abänge der Verteilereinbaugeräte  in den Verteilungen sind auf Reihenklemmen zu führen und im Preis zu Kalkulieren.

Alle Leitungen und Drähte in der Zuleitung/Abgang sind ebenfalls auf Reihenklemmen zu führen und im Preis zukalkulieren.

*Hinweis: Bei der Kalkulation "Verteilungen und Einbaugeräte"*
Bei der Kalkulation "Verteilungen und Einbaugeräte"
sind u.a. nachstehende Materialien und Einbau mit den
Einheitspreisen abgegolten:

- Sammel- und Verbindungsschienen (5-Leitersystem)
  entsprechend dem max. auftretendem Nenn- und Kurzschlußstrom.
- Seiten-, Rückwände sowie Abdeckbleche

- Bei Sicherungselementen der Belastung angepaßten
  Sicherungspaßringe und Einsätze.

- Beschriftung der Geräte und Geräteplätze nach VDE
  0113

- Verdrahtung der Verteiler nach VDE 0113, falls keine
  anderen Nutzer- oder Planvorgaben bestehen.

- Beschriftung nach Wahl des Auftraggebers

- Platzreserve für Geräte und Klemmen in Höhe von 20%

- Anschluß aller ankommenden und abgehenden Leitungen
  sowie evtl. Steuer- und Reserveleitungen

- Notwendige Kabelträgerschienen und Kabelbeschriftung

- Trennlaschen und Aufsteckgriffe bei NH-Sicherungen

- Alle Befestigungs- und sonstige Kleinteile

Die Anlagen müssen den für den Auftraggeber geltenden
Arbeitsschutzvorschriften sowie den allgemein anerkannten sicherheitstechnischen und arbeitsmedizinischen Regeln sowie dem Baurecht entsprechen.
Dies sind vor allem die Unfallverhütungsvorschriften
(z.B. VBG 4/GUV 2.10) der Berufsgenossenschaften sowie
die VDE-Bestimmungen (z.B. VDE 0100, VDE 0101, VDE
0107, VDE 0108, VDE 0660 Teil 500, VDE 0833).
Landesbauordnung (LBO).

Potentialfreie Kontakte sind für sämtliche Einbaugeräte (Fernschalter, Schütze, Relais, Leistungsschalter)
usw. vorzusehen.

Die Verteilungen sind mit einer innenliegenden Tragtasche auszubilden, damit die Revisionszeichnungen
und Schaltpläne der einzelnen Verteilungen in dieser
Tragtasche aufgenommen werden können.

Verteiler, die Schalt- und Kontrollgeräte beinhalten
und mit Türen versehen sind, müssen so gefertigt sein,
daß diese Kontroll- und Bedienorgane in die Frontplatten der Türe eingesetzt sind (vor Fertigung ist
eine Koordination mit dem Planungsbüro vorzunehmen).

Sämtliche Verteilungen besitzen oben oder unten je nach
Bedarf einen Anschlußraum.
Der Anschlußraum beinhaltet die erforderlichen Abfangschienen und Reihenschellen.
Unmittelbar nach den Reihenschellen sind die PVC-
Installationskanäle vorzusehen. Die PVC-Kanäle und
Klemmen sind vertikal anzuordnen.
Der Platzbedarf (Reserve) in Höhe von 20% ist bei den
Klemmen ebenfalls zu berücksichtigen.

*Hinweis: Verteiler/Zähleranlage*
Verteiler/Zähleranlage

Derzeit ist die Zähleranlage in der Bücherei eingebaut.
Der neue Zählerschrank wird im Technikraum EG aufgebaut. In diesem Raum ist auch der HAK mit 80 A Absicherung.

Die vier Zählerplätze sind wie folgt aufgeteilt,
ein Dreipunkt-Zähler Schule
ein Dreipunkt-Zähler PV Gemeinde
ein Dreipunkt-Zähler Wechselstrom PV Bürgerenergie
zusätzlich soll ein Dreipunkt-Zähler für die Heizung eingebaut werden.
Ein Verteilerfeld mit APZ und zwei Verteilerfelder,

Die Zähleranlage wird zu Beginn des 1. Bauabschnitt umgebaut.

Aufgebaut und bestückt nach der TAB des VNB.

**1.1.10 Wandschrank A59D**
STRIEBEL&JOHN A59D
Wandgehäuse ST/Kst IP43
B1300xH1400xT215mm

oder gleichwertiger Art,

Hersteller/Typ '....................................................' vom Bieter einzutragen

liefern, montieren und betriebsfertig beschalten
Menge: 1,000 St

**1.1.20 Zählerfeld KA 1251 m.Verdr 16 mm²/Verschlussstreifen**
STRIEBEL&JOHN KA1251
Komplettfeld 2Z 2stö 1350x250mm SS 5p mit Verdrahtung 16 mm²
oder gleichwertiger Art,

Hersteller/Typ '....................................................' vom Bieter einzutragen

liefern, montieren und betriebsfertig beschalten
Menge: 2,000 St

**1.1.30 1V50A2C Verteilerfeld mit APZ**
STRIEBEL&JOHN 1V50A2C
Verteilerfeld 12TE 7xDIN 250x1350x160mm
m.Ausschn
inkl. Verschlussstreifen

oder gleichwertiger Art,

Hersteller/Typ '....................................................' vom Bieter einzutragen

liefern, montieren und betriebsfertig beschalten
Menge: 1,000 St

**1.1.40 1V50 Verteilerfeld**
STRIEBEL&JOHN 1V50
Verteilerfeld 12TE 9xDIN 250x1350x160mm
m.Ausschn
inkl. Verschlussstreifen

oder gleichwertiger Art,

Hersteller/Typ '....................................................' vom Bieter einzutragen

liefern, montieren und betriebsfertig beschalten
Menge: 2,000 St

**1.1.50 S751/3-E35 Haupt SLS**
STRIEBEL&JOHN S751/3-E35 Haupt SLS

oder gleichwertiger Art,

Hersteller/Typ '....................................................' vom Bieter einzutragen

liefern, montieren und betriebsfertig beschalten
Menge: 1,000 St

**1.1.60 S751/3-E50 Haupt SLS**
STRIEBEL&JOHN S751/3-E50 Haupt SLS

oder gleichwertiger Art,

Hersteller/Typ '....................................................' vom Bieter einzutragen

liefern, montieren und betriebsfertig beschalten
Menge: 1,000 St

**1.1.70 S751/3-E63 Haupt SLS**
STRIEBEL&JOHN S751/3-E63 Haupt SLS

oder gleichwertiger Art,

Hersteller/Typ '....................................................' vom Bieter einzutragen

liefern, montieren und betriebsfertig beschalten
Menge: 2,000 St

**1.1.80 OVR ZP + 4L 7,5-255 MCB6**
ABB OVR ZP+ 4L 7.5-255
Kombi-Ableiter Sammelsch TN-S 400VAC
1,5kV 3TE

oder gleichwertiger Art,

Hersteller/Typ '....................................................' vom Bieter einzutragen

liefern, montieren und betriebsfertig beschalten
Menge: 1,000 St

**1.1.90 ZX91 Sammelschienenverbinder**
STRIEBEL&JOHN ZX91 Sammelschienenverbinder

oder gleichwertiger Art,

Hersteller/Typ '....................................................' vom Bieter einzutragen

liefern, montieren und betriebsfertig beschalten
Menge: 1,000 St

**1.1.100 ZK81P5 Anschlußklemmen**
STRIEBEL&JOHN ZK81P5 Anschlußklemmen

oder gleichwertiger Art,

Hersteller/Typ '....................................................' vom Bieter einzutragen

liefern, montieren und betriebsfertig beschalten
Menge: 1,000 St

**1.1.110 ZA6 Schaltplantasche Kst selbstklebend**
ZA6 Schaltplantasche Kst selbstklebend

oder gleichwertiger Art,

Hersteller/Typ '....................................................' vom Bieter einzutragen

liefern, montieren und betriebsfertig beschalten
Menge: 1,000 St

**1.1.120 Kleinverteiler AP 3 x14TE ST IP65**
SPELSBERG AK 42
Kleinverteiler AP 3x14TE Kst IP65

oder gleichwertiger Art,

Hersteller/Typ '....................................................' vom Bieter einzutragen

liefern, montieren und betriebsfertig beschalten
Menge: 1,000 St

*Hinweis: EINBAU-GERÄTE*

*Hinweis*
Nachstehende Einbaugeräte in vorbeschriebene Gehäuse
montieren, einbauen, interne Verdrahtung auf Reihenklemmen führen und betriebsfertig beschalten.

Alle Leitungen, Kabel und Drähte im Zugang/Abgang des Verteilers sind ebenfalls auf Reihenklemmen zu führen und im Preis mit einzukalkulieren.

Alle Stromkreise in den neuen Verteiler mit 1,5 mm² Leitungen oder Drähte werden mit max. 13 A abgesichert.

Aufgebaut und bestückt nach der TAB des VNB.

**1.1.130 Leitungsschutzschalter 230/400VAC Ausschaltvermögen 6kA einpolig Charakter.B 10A**
Leitungsschutzschalter DIN EN 60898-1 (VDE 0641-11), als Reiheneinbaugerät, Maße DIN 43880, fingersicher DIN EN 50274 (VDE 0660-514), Bemessungsbetriebsspannung 230/400 V AC, Bemessungsausschaltvermögen 6 kA, einpolig, Auslösecharakteristik B, Bemessungsstrom 10 A.

oder gleichwertiger Art,

Hersteller/Typ '....................................................' vom Bieter einzutragen

liefern, montieren und anschließen
Menge: 13,000 St

**1.1.140 Leitungsschutzschalter 230/400VAC Ausschaltvermögen 6kA einpolig Charakter.B 13A**
Leitungsschutzschalter DIN EN 60898-1 (VDE 0641-11), als Reiheneinbaugerät, Maße DIN 43880, fingersicher DIN EN 50274 (VDE 0660-514), Bemessungsbetriebsspannung 230/400 V AC, Bemessungsausschaltvermögen 6 kA, einpolig, Auslösecharakteristik B, Bemessungsstrom 13 A.

oder gleichwertiger Art,

Hersteller/Typ '....................................................' vom Bieter einzutragen

liefern, montieren und anschließen
Menge: 3,000 St

**1.1.150 Leitungsschutzschalter 230/400VAC Ausschaltvermögen 6kA einpolig Charakter.B 16A**
Leitungsschutzschalter DIN EN 60898-1 (VDE 0641-11), als Reiheneinbaugerät, Maße DIN 43880, fingersicher DIN EN 50274 (VDE 0660-514), Bemessungsbetriebsspannung 230/400 V AC, Bemessungsausschaltvermögen 6 kA, einpolig, Auslösecharakteristik B, Bemessungsstrom 16 A.

oder gleichwertiger Art,

Hersteller/Typ '....................................................' vom Bieter einzutragen

liefern, montieren und anschließen
Menge: 25,000 St

**1.1.160 Leitungsschutzschalter 230/400VAC Ausschaltvermögen 6kA einpolig Charakter.B 25 A**
Leitungsschutzschalter DIN EN 60898-1 (VDE 0641-11), als Reiheneinbaugerät, Maße DIN 43880, fingersicher DIN EN 50274 (VDE 0660-514), Bemessungsbetriebsspannung 230/400 V AC, Bemessungsausschaltvermögen 6 kA, einpolig, Auslösecharakteristik B, Bemessungsstrom 25  A.

oder gleichwertiger Art,

Hersteller/Typ '....................................................' vom Bieter einzutragen

liefern, montieren und anschließen
Menge: 1,000 St

**1.1.170 Leitungsschutzschalter 230/400VAC Ausschaltvermögen 6kA einpolig Charakter.B 50A**
Leitungsschutzschalter DIN EN 60898-1 (VDE 0641-11), als Reiheneinbaugerät, Maße DIN 43880, fingersicher DIN EN 50274 (VDE 0660-514), Bemessungsbetriebsspannung 230/400 V AC, Bemessungsausschaltvermögen 6 kA, einpolig, Auslösecharakteristik B, Bemessungsstrom 50 A.

oder gleichwertiger Art,

Hersteller/Typ '....................................................' vom Bieter einzutragen

liefern, montieren und anschließen
Menge: 2,000 St

**1.1.180 Leitungsschutzschalter 230/400VAC Ausschaltvermögen 6kA 3-polig Charakter.B 13A**
*** Bedarfsposition mit GB
Leitungsschutzschalter DIN EN 60898-1 (VDE 0641-11), als Reiheneinbaugerät, Maße DIN 43880, fingersicher DIN EN 50274 (VDE 0660-514), Bemessungsbetriebsspannung 230/400 V AC, Bemessungsausschaltvermögen 6 kA, 3-polig,
Auslösecharakteristik B Bemessungsstrom 13 A.

Hersteller/Typ '....................................................' vom Bieter einzutragen

liefern, montieren und anschließen
Menge: 1,000 St

**1.1.190 Leitungsschutzschalter 230/400VAC Ausschaltvermögen 6kA 3-polig Charakter.B 16A**
Leitungsschutzschalter DIN EN 60898-1 (VDE 0641-11), als Reiheneinbaugerät, Maße DIN 43880, fingersicher DIN EN 50274 (VDE 0660-514), Bemessungsbetriebsspannung 230/400 V AC, Bemessungsausschaltvermögen 6 kA, 3-polig,
Auslösecharakteristik B Bemessungsstrom 16 A.

Hersteller/Typ '....................................................' vom Bieter einzutragen

liefern, montieren und anschließen
Menge: 3,000 St

**1.1.200 Leitungsschutzschalter 230/400VAC Ausschaltvermögen 6kA 3-polig Charakter.B 20A**
Leitungsschutzschalter DIN EN 60898-1 (VDE 0641-11), als Reiheneinbaugerät, Maße DIN 43880, fingersicher DIN EN 50274 (VDE 0660-514), Bemessungsbetriebsspannung 230/400 V AC, Bemessungsausschaltvermögen 6 kA, 3-polig,
Auslösecharakteristik B Bemessungsstrom 20 A.

Hersteller/Typ '....................................................' vom Bieter einzutragen

liefern, montieren und anschließen
Menge: 2,000 St

**1.1.210 Leitungsschutzschalter 230/400VAC Ausschaltvermögen 6kA 3-polig Charakter.B 32A**
Leitungsschutzschalter DIN EN 60898-1 (VDE 0641-11), als Reiheneinbaugerät, Maße DIN 43880, fingersicher DIN EN 50274 (VDE 0660-514), Bemessungsbetriebsspannung 230/400 V AC, Bemessungsausschaltvermögen 6 kA, 3-polig,
Auslösecharakteristik B Bemessungsstrom 32 A.

Hersteller/Typ '....................................................' vom Bieter einzutragen

liefern, montieren und anschließen
Menge: 2,000 St

**1.1.220 Leitungsschutzschalter 230/400VAC Ausschaltvermögen 6kA 3-polig Charakter.C 16A**
Leitungsschutzschalter DIN EN 60898-1 (VDE 0641-11), als Reiheneinbaugerät, Maße DIN 43880, fingersicher DIN EN 50274 (VDE 0660-514), Bemessungsbetriebsspannung 230/400 V AC, Bemessungsausschaltvermögen 6 kA, 3-polig,
Auslösecharakteristik C Bemessungsstrom 16 A.

Hersteller/Typ '....................................................' vom Bieter einzutragen

liefern, montieren und anschließen
Menge: 1,000 St

**1.1.230 Fehlerstromschutzschalter Überstromsch. Charakter.B 10A Fehlerstrom 30mA einpolig+N 230VAC**
Fehlerstromschutzschalter mit Überstromschutz DIN EN 61009-1 (VDE 0664-20), als Reiheneinbaugerät, Maße DIN 43880, fingersicher DIN EN 50274 (VDE 0660-514), Auslösecharakteristik B DIN EN 60898-1 (VDE 0641-11), Bemessungsstrom 10 A, Bemessungsfehlerstrom 30 mA, einpolig + N, 230 V AC, Kurzschlussfestigkeit 6 kA, stoßstromfest bis 6000 A, mit Handbetätigung, mit Aufnahmevorrichtung für Beschriftungsschild.

oder gleichwertiger Art,

Hersteller/Typ '....................................................' vom Bieter einzutragen

liefern, montieren und anschließen
Menge: 1,000 St

**1.1.240 Fehlerstromschutzschalter Überstromsch. Charakter.B 13A Fehlerstrom 30mA einpolig+N 230VAC**
Fehlerstromschutzschalter mit Überstromschutz DIN EN 61009-1 (VDE 0664-20), als Reiheneinbaugerät, Maße DIN 43880, fingersicher DIN EN 50274 (VDE 0660-514), Auslösecharakteristik B DIN EN 60898-1 (VDE 0641-11), Bemessungsstrom 13 A, Bemessungsfehlerstrom 30 mA, einpolig + N, 230 V AC, Kurzschlussfestigkeit 6 kA, stoßstromfest bis 6000 A, mit Handbetätigung, mit Aufnahmevorrichtung für Beschriftungsschild.

oder gleichwertiger Art,

Hersteller/Typ '....................................................' vom Bieter einzutragen

liefern, montieren und anschließen
Menge: 18,000 St

**1.1.250 Fehlerstromschutzschalter Überstromsch. Charakter.B 16A Fehlerstrom 30mA einpolig+N 230VAC**
Fehlerstromschutzschalter mit Überstromschutz DIN EN 61009-1 (VDE 0664-20), als Reiheneinbaugerät, Maße DIN 43880, fingersicher DIN EN 50274 (VDE 0660-514), Auslösecharakteristik B DIN EN 60898-1 (VDE 0641-11), Bemessungsstrom 16 A, Bemessungsfehlerstrom 30 mA, einpolig + N, 230 V AC, Kurzschlussfestigkeit 6 kA, stoßstromfest bis 6000 A, mit Handbetätigung, mit Aufnahmevorrichtung für Beschriftungsschild.

oder gleichwertiger Art,

Hersteller/Typ '....................................................' vom Bieter einzutragen

liefern, montieren und anschließen
Menge: 22,000 St

**1.1.260 Einbausicherungssockel Gr.D02 400VAC/250VDC Sicherungseinsatz 63A Sicherungseinsatz 63A 3-polig**
Einbausicherungssockel DIN VDE 0636-3 (VDE 0636-3), einschl. Passeinsatz und Schraubkappe, Baugröße D 02, Bemessungsbetriebsspannung 400 V AC/250 V DC, zur Montage auf Tragschiene DIN EN 60715, mit Sicherungseinsatz, Bemessungsstrom 63 A, 3-polig mit Abdeckung.

oder gleichwertiger Art,

Hersteller/Typ '....................................................' vom Bieter einzutragen

liefern, montieren und anschließen
Menge: 3,000 St

**1.1.270 D0-Lasttrennschalter D02 3p 400V 63A**
ABB ILTS-E3D0
D0-Lasttrennschalter D02 3p 400V 63A
einschl. Passeinsatz und Sicherungseinsatz

oder gleichwertiger Art,

Hersteller/Typ '....................................................' vom Bieter einzutragen

liefern, montieren und anschließen
Menge: 1,000 St

**1.1.280 Fehlerstromschutzschalter 4p 400V 40A 0,03A**
FI-Schutzschalter A 4p 400V 40A 0,03A
4TE REG

oder gleichwertiger Art,

Hersteller/Typ '....................................................' vom Bieter einzutragen

liefern, montieren und anschließen
Menge: 3,000 St

**1.1.290 Fehlerstromschutzschalter 4p 400V 63A 0,03A**
FI-Schutzschalter A 4p 400V 63A 0,03A
4TE REG

oder gleichwertiger Art,

Hersteller/Typ '....................................................' vom Bieter einzutragen

liefern, montieren und anschließen
Menge: 2,000 St

**1.1.300 Überspannungsableiter TN-S 230VAC 1,5kV**
DEHN DG M TNS 275 952400
Überspannungsableiter TN-S 230VAC 1,5kV
Schutzpegel 1,5

oder gleichwertiger Art,

Hersteller/Typ '....................................................' vom Bieter einzutragen

liefern, montieren und anschließen
Menge: 1,000 St

**1.1.310 Drehstromzähler 3x80A elektr digi geeicht B**
*** Bedarfsposition mit GB
ELTAKO DSZ15D-3x80A MID
Drehstromzähler 3x80A elektr digi
geeicht B
Inkl. Anschluss Umschaltung TSG

oder gleichwertiger Art,

Hersteller/Typ '....................................................' vom Bieter einzutragen

liefern, montieren und anschließen
Menge: 1,000 St

**1.1.320 Fernschalter bistabil 230VAC Steuerspannung 230VAC Schalter 16A**
Fernschalter DIN EN 60669-2-2 (VDE 0632-2-2), bistabil (Stromstoßschalter), als Reiheneinbaugerät, Maße DIN 43880, fingersicher DIN EN 50274 (VDE 0660-514), mit Handbetätigung und Schaltstellungsanzeige, zur Montage auf Tragschiene DIN EN 60715, Bemessungsbetriebsspannung 230 V AC, Bemessungssteuerspannung 230 V AC, als Schalter, mit 1 S, Bemessungsstrom 16 A

Hersteller/Typ '....................................................' vom Bieter einzutragen

liefern, montieren und anschließen
Menge: 1,000 St

**1.1.330 Installationsrelais 1TE elektr REG 1S 230VAC Steuerspannung 230VAC Kontakt 16A**
Installationsrelais DIN EN 60669-2-2 (VDE 0632-2-2),, als Reiheneinbaugerät, Maße DIN 43880, fingersicher DIN EN 50274 (VDE 0660-514), mit Handbetätigung, zur Montage auf Tragschiene DIN EN 60715, Bemessungsbetriebsspannung 230 V AC, Bemessungssteuerspannung 230 V AC, als Relais, mit 1 S, Bemessungsstrom 16 A

Hersteller/Typ '....................................................' vom Bieter einzutragen

liefern, montieren und betriebsfertig anschließen
Menge: 1,000 St

**1.1.340 Installationsschütz 25A 230V/UC 220-400V/UC 4S**
*** Bedarfsposition mit GB
Installationsschütz 25A 230V/UC
220-400V/UC 4S

oder gleichwertiger Art,

Hersteller/Typ '....................................................' vom Bieter einzutragen

liefern, montieren und betriebsfertig beschalten
Menge: 1,000 St

**1.1.350 Treppenlicht-Zeitschalter Betätigungsspannung 8-230VAC/DC 16A 230V**
*** Bedarfsposition mit GB
STLB-Bau 2011-10 054
Treppenlicht-Zeitschalter DIN EN 60669-2-3 (VDE 0632-2-3), als Reiheneinbaugerät, Maße DIN 43880, fingersicher DIN EN 50274 (VDE 0660-514), zur Montage auf Tragschiene DIN EN 60715, Gangzeit einstellbar von 1 bis 6 min und Dauerlicht, nachschaltbar, für Vierleiterschaltung, Bemessungsbetätigungsspannung 8 bis 230 V AC/DC, Einschaltdauer 100 %, Bemessungsstrom 16 A, Bemessungsbetriebsspannung 230 V AC.
Menge: 1,000 St

**1.1.360 Treppenlicht-Zeitschalter wie Pos. zuvor mit 0,5 -20 min**
*** Bedarfsposition mit GB
wie Pos. zuvor mit 0,5 -20 min
Menge: 1,000 St

**1.1.370 Schaltuhr digi 230-240VAC 2Kanal Wechs**
THEBEN TR 612 top3
Schaltuhr digi 230-240VAC 2Kanal Wechs
REG 24h Prog

Hersteller/Typ '....................................................' vom Bieter einzutragen

liefern, montieren und betriebsfertig anschließen
Menge: 1,000 St

*Hinweis: Hinweistext*
Nachfolgende Positionen sind zum Anschluss bauseits gestellte Leitungen oder Geräte

**1.1.380 Kabelanschlüsse mit NYM-J 5 x 1,5 mm²**
*** Bedarfsposition mit GB
Kabelanschlüsse komplett mit
einführen, absetzen und auflegen:

Kabelanschlüsse mit NYM-J 5 x 1,5 mm²
Menge: 20,000 St

**1.1.390 Kabelanschlüsse mit NYM-J 5 x 2,5 mm²**
*** Bedarfsposition mit GB
Kabelanschlüsse komplett mit
einführen, absetzen und auflegen:

Kabelanschlüsse mit NYM-J 5 x 2,5 mm²
Menge: 5,000 St

**1.1.400 Kabelanschlüsse mit NYM-J 5 x 4 mm²**
*** Bedarfsposition mit GB
Kabelanschlüsse komplett mit
einführen, absetzen und auflegen:

Kabelanschlüsse mit NYM-J 5 x 4 mm²
Menge: 5,000 St

**1.1.410 Kabelanschlüsse mit NYM-J 5 x 6 mm²**
*** Bedarfsposition mit GB
Kabelanschlüsse komplett mit
einführen, absetzen und auflegen:

Kabelanschlüsse mit NYM-J 5 x 6 mm²
Menge: 4,000 St

**1.1.420 Kabelanschlüsse mit NYM-J 5 x 10 mm²**
*** Bedarfsposition mit GB
Kabelanschlüsse komplett mit
einführen, absetzen und auflegen:

Kabelanschlüsse mit NYM-J 5 x 10 mm²
Menge: 4,000 St

**1.1.430 Kabelanschlüsse mit NYM-J 5 x 16 mm²**
*** Bedarfsposition mit GB
Kabelanschlüsse komplett mit
einführen, absetzen und auflegen:

Kabelanschlüsse mit NYM-J 5 x 16 mm²
Menge: 1,000 St

#### Titel 1.2 Installationsmaterial

*Hinweis: Technische Vorbemerkungen:*

*Hinweis: Montage-Anschluss*
Lichtschalter sind in Höhe 110 cm (FFB) zu
montieren. Schukosteckdosen allgemein 35 cm
(FFB), sonst je nach Zweck.
Die Schukosteckdosen UP sind grundsätzlich mit
Schraubbefestigungen zu versehen.

Isolationsmessungen sowie Messungen über den Erdwiderstand sind von den einzelnen Leitungen bzw.
Kabel durchzuführen.
Die Meßwerte sind in einem Meßprotokoll dem Auftraggeber zu übergeben.

CEE-Norm-Steckdosen, mit einer Betriebsspannung von
400 V, sind grundsätzlich so anzuschließen, daß im
gesamten Objekt dasselbe Drehfeld (Rechtsdrehfeld)
erzielt wird.

Stromkreiszuleitungen für Schukosteckdosen (ab Unterverteiler) sind grundsätzlich mit einem Mindestquerschnitt in Höhe von 2,5 mm² zu bemessen, wenn Sie mit B 16 A abgesichert werden.

*Hinweis: Fabrikat und Vorgaben*
Bei den nachfolgenden Positionen sind enthalten: / Ausbau und Entsorgung der alten Installationsgeräte.
Lieferung, Anschluss an Kabel / Leitungen und Montage
Befestigungsmaterial, anteiliger Abdeckrahmen,
Beschriftung mit Stromkreisankgabe auf der Abdeckung, Anteilige Wippen, Zentralplatten und Steckdosenabdeckungen etc. / / Bei den nachfolgenden Installationsgeraeten ist jeweils / ein einheitliches Programm eines Fabrikates zu / verwenden.z.B.
Fabrikat: Jung (oder gleichwertig)
Typ: AS 500 ww / / Schalter/Steckdosenmaterial unter Putz / Hersteller / Typ: / ' / ..................................................' / vom Bieter einzutragen / / Fabrikat: Jung (oder gleichwertig) / Typ: AP WG 800 / / Schalter/Steckdosenmaterial Aufputz / Hersteller / Typ: / ' / ..................................................' / vom Bieter einzutragen

Fabrikat/Typ 'Jung  AS 500 alpinweiß.'
Fabrikat/Typ 'Jung AP WG 800.'

**1.2.10 Aus-Wechselschalter/Taster UP**
Wipp-Schalter-Einsatz UP
10 A, 250 V, Universal Aus-Wechsel/Taster,
UP Einsätze, einschl. Wippe
und Rahmenanteil, reinweiß

inkl. Montage und Anschluß
Menge: 5,000 St

**1.2.20 Kontroll-Wechselschalter UP Heizungsnotschalter**
Wipp-Kontrollschalter-Einsatz UP
10 A, 250 V, Universal Kontrollwechselschalter,
UP Einsätze, einschl. Wippe Heizungsnotschalter
und Rahmenanteil, reinweiß

inkl. Montage und Anschluß
Menge: 1,000 St

**1.2.30 Serienschalter/Taster UP**
Serien Wipp-Schalter/Taster-Einsatz UP
10 A, 250 V, Serien, einschl. Wippe reinweiß, UP Einsätze, Standartprogramm
einschl. Rahmenanteil

inkl. Montage und Anschluß
Menge: 9,000 St.

**1.2.40 Jalousietaster UP**
*** Bedarfsposition mit GB
Jalousietaster-Einsatz UP 1 pol.
10 A, 250 V, Serien, einschl. Wippe reinweiß, UP Einsätze, Standartprogramm
einschl. Rahmenanteil

inkl. Montage und Anschluß
Menge: 4,000 St.

**1.2.50 Schlüsselschalter UP**
*** Bedarfsposition mit GB
Schlüsselschalter-Einsatz UP 1 pol.
16 A, 250 V, Serien, einschl. Abdeckung reinweiß, UP Einsätze, Standartprogramm
einschl. Rahmenanteil

inkl. Montage und Anschluß
Menge: 1,000 St.

**1.2.60 Steckdose UP mit erhöhten Behrührungsschutz**
SCHUKO - Steckdose RW, mit Zentralplatte, mit erhöhten Behrührungsschutz
16 A, 250 V,
reinweiß, einschl. Rahmenanteil

Die Schukosteckdosen UP sind grundsätzlich mit
Schraubbefestigungen zu versehen.

inkl. Montage und Anschluß
Menge: 125,000 St.

**1.2.70 Schukosteckdosen mit Überspannungsschutz**
*** Bedarfsposition mit GB
Schukosteckdosen mit Überspannungsschutz
(Feinschutz) passend zum o.a. Schalterprogramm mit Anzeige.
Menge: 2,000 St

**1.2.80 Präsenzmelder mit Schalteinsatz**
*** Bedarfsposition mit GB
Präsenzmelder mit Schalteinsatz
Montage:  Decke

Fabrikat:  Jung (oder gleichwertig)
Typ:  DWPM 17360 ww + 1701 SE

Hersteller / Typ: '..................................................' vom Bieter einzutragen
Menge: 2,000 St

**1.2.90 Notrufset Behinderten WC**
Notrufset Behinderten WC

Bestehend aus:
1 St Zugtaster
1 St Rufmodul
1 St Abstelltaster
1 St Netzteil

Fabrikat: Jung (oder gleichwertig)
Typ:  NRS AS 0834 WW

Hersteller / Typ: '..................................................' vom Bieter einzutragen
Menge: 1,000 St

**1.2.100 Herdanschlußdose UP**
Merten Herdanschlußdose UP
Nennquerschnitt 2,5 mm², 5polig, weiß

oder gleichwertiger Art,

Hersteller/Typ '....................................................' vom Bieter einzutragen

inkl. Montage und Anschluß
Menge: 12,000 St.

**1.2.110 Herdanschlußdose UP**
Merten Herdanschlußdose UP
Nennquerschnitt 4 mm², 5polig, weiß

oder gleichwertiger Art,

Hersteller/Typ '....................................................' vom Bieter einzutragen

inkl. Montage und Anschluß
Menge: 2,000 St.

**1.2.120 Verdrahtung von bestehenden Abzweigdosen bis 2,5 mm²,**
Neu Verdrahtung von bestehenden Abzweigdosen bis 2,5 mm²
inkl. Klemmen und neuem Dosendeckel 70 mm
Menge: 34,000 St.

**1.2.130 Schalterdose kombinierbar UP**
Schalterdose kombinierbar
mit Snap-Tunnelstutzen 40 mm hoch für
Spreiz- und Schraubbefestigung, einschl.
Spitzarbeiten in Mauerwerk und Beton
Komplett liefern und mont.
Menge: 77,000 St

**1.2.140 Schalter- Abzweigdose kombinierbar UP**
Schalter- Abzweigdose kombinierbar
mit Snap-Tunnelstutzen 61 mm hoch für
Spreiz- und Schraubbefestigung, einschl.
Spitzarbeiten in Mauerwerk oder Beton,
Komplett liefern und mont.
Menge: 6,000 St

**1.2.150 Abzweigdose 70 UPvd**
Abzweigdose 70 mm UP mit Wago-Klemmen
verklemmt,einschließlich Federdeckel

Spitzarbeiten in Mauerwerk oder Beton,
liefern, montieren und betriebsfertig beschalten
Menge: 25,000 St

**1.2.160 Hohlwand Schalterdose**
*** Bedarfsposition mit GB
Hohlwand Schalterdose

Tiefe:  49 mm
Fräsloch: 68 mm
Menge: 8,000 St

*Hinweis: Aufputz*

**1.2.170 Jung 876 W Schalter/Steckdosen Kombi AP**
SCHUKO-Steckdose, 16 A 250 V ~, mit Wippschalter, 10 AX 250 V ~, Universal Aus-Wechsel, Steckdose mit Klappdeckel, Schalter beleuchtbar im Sinne der Arbeitsstättenverordnung durch Lampe Art.-Nrn.: 90 bzw. 95 (230 V), 96-.. (Kleinspannung) bzw. LED-Leuchte Art.-Nr.: 90-LED.. (230 V) bzw. 961248 LED.. (Kleinspannung)., mit Federklemmen für Leiter bis 2,5 mm², Gehäuseabmessungen (B x H x T): 75 x 151 x 58 mm, 2 Leitungseinführungen

JUNG 876 W
Kombination Steckd/Schalt WG800 Wechsel
AP gr IP44

oder gleichwertiger Art,

Hersteller/Typ '....................................................' vom Bieter einzutragen

inkl. Montage auch erschwert auf unebenen Flächen und Anschluß
Menge: 1,000 St

**1.2.180 Jung 806 W Schalter AP**
*** Bedarfsposition mit GB
SCHUKO-Steckdose, 16 A 250 V ~, mit Wippschalter, 10 AX 250 V ~, Universal Aus-Wechsel, Steckdose mit Klappdeckel, Schalter beleuchtbar im Sinne der Arbeitsstättenverordnung durch Lampe Art.-Nrn.: 90 bzw. 95 (230 V), 96-.. (Kleinspannung) bzw. LED-Leuchte Art.-Nr.: 90-LED.. (230 V) bzw. 961248 LED.. (Kleinspannung)., mit Federklemmen für Leiter bis 2,5 mm², Gehäuseabmessungen (B x H x T): 75 x 151 x 58 mm, 2 Leitungseinführungen

JUNG 806 W
Kombination Steckd/Schalt WG800 Wechsel
AP gr IP44

oder gleichwertiger Art,

Hersteller/Typ '....................................................' vom Bieter einzutragen

inkl. Montage auch erschwert auf unebenen Flächen und Anschluß
Menge: 1,000 St

**1.2.190 Jung 820 W Steckdose**
Jung 820W SCHUKO-Steckdose,
16A, 250V, IP44, bruchsicher

oder gleichwertiger Art,

Hersteller/Typ '....................................................' vom Bieter einzutragen

inkl. Montage auch erschwert auf unebenen Flächen und Anschluß
Menge: 2,000 St

**1.2.200 CEE-Steckdose 16A 5p AP**
*** Wahlposition ZZ 0.1
CEE-Steckdose 16A, 400V, 6h 5polig AP
Standardprogramm mit Klappdeckel
Verbindungsklemmem nach VDE Leitungeinführung PG 21, IP 44

inkl. Montage und Anschluß
Menge: 1,000 St

**1.2.210 CEE-Steckdose 32A 5p AP**
CEE-Steckdose 32A, 400V, 6h 5polig AP
Standardprogramm mit Klappdeckel
Verbindungsklemmem nach VDE Leitungeinführung PG 21, IP 44

inkl. Montage und Anschluß
Menge: 1,000 St

**1.2.220 Steckdosenkombination abgependelt**
Steckdosenkombination abgependelt

Bestehend aus:
3 St Schuko Steckdosen
1 St Ösenkette Länge 2000 mm
1 St Befestigung Deckenhaken

Fabrikat: Mennekes (oder gleichwertig)
Typ:  3 Kraft Bestell Nr.: 94351GE

Hersteller / Typ: '..................................................' vom Bieter einzutragen
Menge: 2,000 St

**1.2.230 EATON Not-Aus Taster Aufb IP66 ZugEntr 1S 1Ö AP**
EATON M22-PV/KC11/IY
Not-Aus Taster Aufb IP66 ZugEntr 1S 1Ö
Ø22mm

oder gleichwertiger Art,

Hersteller/Typ '....................................................' vom Bieter einzutragen

liefern, montieren und betriebsfertig beschalten
Menge: 1,000 St

**1.2.240 Abzweigdose 230 V AP IP 55 bis 2,5 mm²**
E-Anschlüsse 230 V mit einer Kabelabzweigdose aP inkl. Klemmen bis 2,5 mm²

liefern inkl. Montage und Anschluß
Menge: 12,000 St

**1.2.250 Abzweigdose 400 V AP IP 65 bis 6 mm²**
Abzweigdose 400 V AP IP 65 bis 6 mm²

liefern inkl. Montage und Anschluß
Menge: 3,000 St

**1.2.260 Abzweigdose 400 V AP IP 65 bis 10 mm²**
Abzweigdose 400 V AP IP 65 bis 10 mm²

liefern inkl. Montage und Anschluß
Menge: 2,000 St

**1.2.270 Abzweigkasten IP65 bis 25qmm**
*** Bedarfsposition mit GB
SPELSBERG Abox 250-25 q
Abzweigkasten IP65 25 mm²
gr Kst

oder gleichwertiger Art,

Hersteller/Typ '....................................................' vom Bieter einzutragen

liefern, montieren und betriebsfertig beschalten
Menge: 1,000 St

#### Titel 1.3 ERDUNGSANLAGE / POTENTIALAUSGLEICH

*Hinweis: Technische Vorbemerkungen:*
Technische Vorbemerkungen:

Die Erdungsanlage beinhaltet den inneren Blitzschutz und Potentialausgleich

Im Erdreich wird ausschließlich Material V4A verwendet.

Objektbezogen besteht die Erdungsanlage aus einem
Fundamenterder, Profilerder oder Tiefenerder. An
die Erdungsanlage werden die Potential-Ausgleich-
schienen angeschlossen.
Von den einzelnen Potential-Schienen führen die
Erdungsleitungen zu den zu erdenden Anlageteilen,
z.B. Hauptverteiler, Unterverteiler, Aufzüge,
Kabelrinnen, Kanalsysteme, Fachgewerke H-L-S-K usw.

**1.3.10 Potentialausgleichsschiene Messing 7x2,5-25mm2/2x2,5-95mm2 Abdeck. 40x4mm**
Potentialausgleichsschiene aus Messing, als Klemmschiene 10 mm x 10 mm, mit Kunststoffabdeckung, mit Anschluss für 7 x 2,5 bis 25 mm2, 2 x 2,5 bis 95 mm2 und ein Flachband bis 40 mm x 4 mm.

Liefern, montieren an Fundament-und Ringerder und sämtliche Potentialausgleichsleitungen anschliessen.
Menge: 1,000 St

**1.3.20 Erdungsbandrohrschelle Messing 1x2,5mm2-2x16mm2 Durchm. bis 40mm**
Erdungsbandrohrschelle aus Messing gal/Zn, mit Anschlussmöglichkeit für einen Leiter 2,5 mm2 bis 2 Leiter 16 mm2, für Rohrdurchmesser bis 40 mm.

Liefern, montieren an Potentialausgleichsleitung anschliessen.
Menge: 4,000 St

**1.3.30 Erdungsbandrohrschelle Messing 1x2,5mm2-2x16mm2 Durchm. bis 100mm**
Erdungsbandrohrschelle aus Messing gal/Zn, mit Anschlussmöglichkeit für einen Leiter 2,5 mm2 bis 2 Leiter 16 mm2, für Rohrdurchmesser bis 100 mm.

Liefern, montieren an Potentialausgleichsleitung anschliessen
Menge: 2,000 St

**1.3.40 Erdungsanschluß der Kabelrinne und Steigetrasse**
Erdungsanschluß der Kabelrinne und Steigetrasse mit
Schraube bzw. Klemme, Kabel bis 16 qmm, einschl. allem
Zubehör

Liefern, montieren an Potentialausgleichsleitung anschliessen
Menge: 2,000 St

**1.3.50 Potentialausgleichs-Verbindungskabel flexibel**
Potentialausgleichs-Verbindungskabel flexibel, Länge
ca. 50 cm, mit beidseitigem Kabelschuh, zur Herstellung
von Potentialausgleichsverbindungen bis 16 mm².

Liefern, montieren an z.B. Kabelrinnen anschliessen
Menge: 1,000 St

#### Titel 1.4 ISOLIERTE LEITUNGEN / KABEL

*Hinweis: Technische Vorbemerkungen:*
Technische Vorbemerkungen:

Installationssysteme:

Stromkreiszuleitungen für Schukosteckdosen (ab Unterverteiler), die neu verlegt werden, sind grundsätzlich mit einem Mindestquerschnitt in Höhe von 2,5 mm² zu bemessen, wenn es von der Auftrennung möglich ist.

Installation Feuchtraum-Aufputz:
Die Verlegung der Leitungen bzw. Kabel erfolgt AP mit PVC-Rohren, der Befestigungsabstand beträgt ca. 40 cm.
Bei Anhäufungen von Leitungen bzw. Kabeln können entsprechend mehrere Kabel/Leitungen in einem Rohr mit größerem Querschnitt geführt werden.

Installation AP in Zwischendecke:
Die Verlegung in der Zwischendecke berifft ausschließlich, die Leitungen für die Beleuchtung.
Die Verlegung der Leitungen und Kabel erfolgt einzeln mit PVC-Schellen oder bei Anhäufungen mittels serienmäßiger Sammelbefestigung (PVC-Klemmschellen). Der Befestigungsabstand der Schellen beträgt ca. 50 cm. Vor Verlegung ist mit der Deckenfirma ein Koordinationsgespräch zu führen, damit eine gegenseitige Behinderung für die Unterkonstruktion ausgeschlossen ist. Die Leitungen sind grundsätzlich an der Rohdecke zu montieren; ein Auflegen auf der Unterkonstruktion der Zwischendecke ist nicht zulässig.

Installation in UP-Ausführung:
Bei sämtlichen Mauerwerkswänden o.ä. Wänden, die nachträglich verputzt oder eine sonstige Verkleidung erhalten, sind die gesamten Kabel und Leitungen in das Mauerwerk einzufräßen bzw. einzuschlitzen. Die Befestigung kann wahlweise mit Gips oder Kunststoffschellen erfolgen; der Befestigungsabstand beträgt max. 50 cm.
Installation in AP-Ausführung
Die Verlegung der Leitungen, erfolgt AP mit PVC-Rohren und Kanälen. Der Befestigungsabstand beträgt ca. 40 cm.
Bei Anhäufungen von Leitungen bzw. Kabeln können entsprechend mehrere Kabel/Leitungen in einem Rohr mit größerem Querschnitt geführt werden.

Installation in Kabelrinnen:
Die Verlegung der Leitungen und Kabel erfolgt in einem geordneten System, ausgerichtet und mit Kabelbindern versehen. Sämtliche Schwachstromleitungen sowie Schwachstromkabel innerhalb der Kabel- und Gitterrinnen sind im abgeschotteten Teil zu verlegen.

Installation in Ständerwänden::
Leitungen bzw. Kabel in Ständerwänden sind in die Zwischenräume der Ständerwänden zu verlegen. Zu beachten ist im Detail, daß die Leitungen in der Decke so bemessen werden, daß diese unmittelbar über der Decke in die Ständerwänden eingeführt werden können und
bis zu dem elektrotechnischen Element bemessen sind.

Installation in Brüstungskanälen:
Die Leitungen bzw. Kabel in Brüstungskanälen müssen mittels Halteklammern verlegt bzw. befestigt werden. Leitungsnetz im geordneten System; Befestigungsabstand ca. alle 30 cm.

Installation in Beton:
Die vor beschriebene Leistungen sind entsprechend dem Baufortschritt zu erbringen. Die Leerrohre müssen erhöhten Ansprüchen in der Qualität und Stabilität (VDE 0605) entsprechen. Die Leerrohre sind wellenlinig in den Sichtbetondecken zu verlegen, so daß keinerlei Zug- oder Druckbeanspruchung auftritt.

Vom Unternehmer sind die einbetonierten Materialien sofort nach dem Ausschalen nachzuprüfen und evtl. Beschädigungen der Bauleitung mitzuteilen. Der Unternehmer übernimmt die volle Verantwortung für die einbetonierten Materialien.

Sämtliche Leerrohre sind mit einem Zugdraht auszustatten.
Der Zugdraht ist in der Preiskalkulation zu berücksichtigen.

*Hinweis: Kalkualtionshinweis*
Kalkulationshinweise
Alle Leitungen sind halogenfrei.

Die Leitungsnetze dieses Leistungsverzeichnisses
teilen sich wie folgt in die verschiedenen
Verlegearten auf:

- 70 % Verlegen auf Kabelrinnen, Kabelkanal und
  Einziehen in Leerrohre,
- 15 %  Verlegen in Zwischendecken,
  und Ständerwänden,
- 10 %  unter Putz mit Schlitz
-  5 %  auf Steigetrassen mit Bügelschellen
  oder Einzelbefestigung.

**1.4.10 NYM 1 x 16, Cu-Zahl 154**
NYM 1 x 16, Cu-Zahl 154
Verlegung in Leerrohr, Rinne, Steigtrasse, Ständerwände, Decke oder direkt im Mauerwerk mit Fräsarbeiten, prozentualle Aufteilung wie im Hinweis.
Menge: 12,000 m

**1.4.20 NYM-J 3x1,5 mm² Cu-Zahl 43**
Kunststoff-Mantelleitung NYM-J
3 x 1,5, Cu-Zahl 43,
Verlegung in Leerrohr, Rinne, Kanal, Steigtrasse, Ständerwände, Decke oder direkt im Mauerwerk mit Fräsarbeiten, prozentualle Aufteilung wie im Hinweis.
Menge: 980,000 m

**1.4.30 NYM-J 5 x 1,5 qmm, Cu-Zahl 72**
NYM-J 5 x 1,5 qmm, Cu-Zahl 72
Verlegung in Leerrohr, Rinne, Kanal, Steigtrasse, Ständerwände, Decke oder direkt im Mauerwerk mit Fräsarbeiten, prozentualle Aufteilung wie im Hinweis.
Menge: 230,000 m

**1.4.40 NYM-J 7 x 1,5 qmm, Cu-Zahl 101**
NYM-J 7 x 1,5 qmm, Cu-Zahl 101
Verlegung in Leerrohr, Rinne, Kanal, Steigtrasse, Ständerwände, Decke oder direkt im Mauerwerk mit Fräsarbeiten, prozentualle Aufteilung wie im Hinweis.
Menge: 10,000 m

**1.4.50 NYM-J 3 x 2,5 qmm, Cu-Zahl 72**
NYM-J 3 x 2,5 qmm, Cu-Zahl 72
Verlegung in Leerrohr, Rinne, Kanal, Steigtrasse, Ständerwände, Decke oder direkt im Mauerwerk mit Fräsarbeiten, prozentualle Aufteilung wie im Hinweis.
Menge: 990,000 m

**1.4.60 NYM-J 5 x 2,5 qmm, Cu-Zahl 120**
NYM-J 5 x 2,5 qmm, Cu-Zahl 120
Verlegung in Leerrohr, Rinne, Kanal, Steigtrasse, Ständerwände, Decke oder direkt im Mauerwerk mit Fräsarbeiten, prozentualle Aufteilung wie im Hinweis.
Menge: 135,000 m

**1.4.70 NYM-J 5 x 4 qmm, Cu-Zahl 192**
NYM-J 5 x 4 qmm, Cu-Zahl 192
Verlegung in Leerrohr, Rinne, Kanal, Steigtrasse,Ständerwände, Decke oder direkt im Mauerwerk mit Fräsarbeiten, prozentualle Aufteilung wie im Hinweis.
Menge: 130,000 m

**1.4.80 NYM-J 5 x 6 qmm, Cu-Zahl 288**
NYM-J 5 x 6 qmm, Cu-Zahl 288
Verlegung in Leerrohr, Rinne, Kanal, Steigtrasse, Ständerwände, Decke oder direkt im Mauerwerk mit Fräsarbeiten, prozentualle Aufteilung wie im Hinweis.
Menge: 115,000 m

**1.4.90 NYM-J 5 x 10 qmm, Cu-Zahl 480**
NYM-J 5 x 10 qmm, Cu-Zahl 480
Verlegung in Leerrohr, Rinne, Kanal, Steigtrasse, Ständerwände, Decke oder direkt im Mauerwerk mit Fräsarbeiten, prozentualle Aufteilung wie im Hinweis.
Menge: 130,000 m

**1.4.100 NYM-J 5 x 16 qmm, Cu-Zahl 768**
*** Bedarfsposition mit GB
NYM-J 5 x 16 qmm, Cu-Zahl 768
Verlegung in Leerrohr, Rinne, Kanal, Steigtrasse, Ständerwände, Decke oder direkt im Mauerwerk mit Fräsarbeiten, prozentualle Aufteilung wie im Hinweis.
Menge: 45,000 m

**1.4.110 NYY-J 5 x 25 qmm, Cu-Zahl 1200**
NYY-J 5 x 25 qmm, Cu-Zahl 1200
Verlegung in bestehndes Erdleerrohr, Kanal, Rinne, Steigtrasse
Menge: 12,000 m

**1.4.120 Aderleitung H07V-U 1,5 mm² Cu-Zahl 14,4**
H07V-U 1,5 mm² Cu-Zahl 14,4
PVC-Aderleitung alle Farben

aus dem bestehenden Rohr die alten Drähte entfernen und entsorgen,danach, neue Drähte einziehen.
Menge: 700,000 m

**1.4.130 Aderleitung H07V-U 2,5 mm² Cu-Zahl 24**
H07V-U 2,5 mm² Cu-Zahl 24 alle Farben
PVC-Aderleitung

aus dem bestehenden Rohr die alten Drähte entfernen und entsorgen,neue Drähte einziehen.
Menge: 30,000 m

**1.4.140 PVC- Steuerleitung Eca ÖLFLEX 5 x 2,5 mm²**
PVC- Steuerleitung Eca ÖLFLEX 5x2,5 mm² gr

Liefern, Verlegen und Anschliessen
Menge: 17,000 m

**1.4.150 PVC- Steuerleitung Eca ÖLFLEX 5 x 4 mm²**
PVC- Steuerleitung Eca ÖLFLEX 5x4 mm² gr

Liefern, Verlegen und Anschliessen
Menge: 10,000 m

**1.4.160 PVC- Steuerleitung Eca ÖLFLEX 5 x 6 mm²**
PVC- Steuerleitung Eca ÖLFLEX 5x6 mm² gr

Liefern, Verlegen und Anschliessen
Menge: 5,000 m

**1.4.170 PVC- Steuerleitung Eca ÖLFLEX 5 x 10 mm²**
PVC- Steuerleitung Eca ÖLFLEX 5x10 mm² gr

Liefern, Verlegen und Anschliessen
Menge: 10,000 m

**1.4.180 Installlationsleitung 2x2x0,8 mm**
Installlationsleitung 2 x 2 x 0,8 mm
Fernmelde
nach DIN VDE 0815 J-Y(St)Y
in vorhandene Rohre, Kabelkanal oder Rinne einziehen/verlegen
Menge: 460,000 m

**1.4.190 Installlationsleitung 4x2x0,8 mm**
Installlationsleitung 4 x 2 x 0,8 mm
Fernmelde
nach DIN VDE 0815 J-Y(St)Y
in vorhandene Rohre, Kabelkanal oder Rinne einziehen/verlegen
Menge: 40,000 m

#### Titel 1.5 KABELTRÄGER/INSTALLATIONSKANALSYSTEME

*Hinweis: Technische Vorbemerkungen:*
Technische Vorbemerkungen:

Die Installationskanäle als
Leitungsführungskanal, bestehend aus
PVC, müssen nachstehende Eigenschaften
und Daten erfüllen:
- Hohe Festigkeit, Formbeständigkeit
  und Steifigkeit.
- Hohe Formbeständigkeit bei
  Einsatztemperaturen bis 55 Grad C.
- Die Anforderungen der DIN 4102 an
  schwer entflammbare Baustoffe.
- Beständigkeit gegen Chemikalien.
- Basis sind die Vorgaben der DIN.

Installationskanäle als
Geräteeinbaukanal (Fensterbankkanal)
müssen nachstehenden Vorschriften
entsprechen:
- DIN VDE 0604, Teil 1
- DIN VDE 0604, Teil 2

Für die Errichtung der Anlagen, unabhängig der DIN und VDE sind außerdem zu
berücksichtigen:
- Richtlinien der Telekom
- Fernmeldebauordnung
- FTZ-Richtlinie
- Technische Anschlußbedingungen (TAB)
- Sicherheitsregeln und Richtlinien für
  den Brandschutz.

Die Einbauten für Starkstrom-
Einrichtungen und Schwachstrom-Einrich-
tungen sind unabhängig voneinander zu
montieren. Für späteres Ein- und
Ausbauen muß sichergestellt sein, daß
gegenseitig keine Einrichtungen,
Abdeckplatten o.ä. entfernt oder geöffnet werden muß.

Die Installationskanäle und Zubehör aus
Metall, müssen in die Schutzmaßnahme zum
Schutz bei indirektem Berühren nach DIN
VDE 0100 einbezogen werden (siehe auch
DIN VDE 0604, Teil 1).

Die Belastungsfähigkeit von
Geräteeinbaukanälen, Befestigungskonsolen muß mindestens 2.000 Nm betragen.

Um eine Schallweiterleitung (Körperschall) bei Wand- und Deckendurchführungen zu vermeiden, sind die Kanäle
mit einer Stoßstelle zu versehen.
In vorbeschriebenen Bereichen ist jeweils eine Stoßstelle mit Luftspalt vorzunehmen.

Der Schallschutz bei Wand- und Deckendurchführungen erfolgt mittels Schalldämmaterial.
Bei notwendigem Brandschutz, entsprechend den baurechtlichen Auflagen, sind
Brandabschottungen vorzunehmen.

Klein- und Montagematerialien, Halteklammern und sonstigem Zubehör für die
Montage und Installation vorbeschriebener Kanäle sind in den Einheitspreisen
zu berücksichtigen.

*Hinweis: Kalkualtionshinweis*
Kalkulationshinweise
Alle Bauteile sind halogenfrei auszuführen.
Der Elektroinstallationskanal in Weiß oder Grau.

*Hinweis: Anforderungen an die technische Ausfuehrung von*
Anforderungen an die technische Ausfuehrung von
Kabeltraegersystemen aus Stahl.
Die Holme sind als Verstaerkung und Kantenschutz mit
oberem Falz zu versehen. Sprossen aus C-Profil,
Abstand hoechstens 300 mm, mit gratloser
Kabelauflagerflaeche.

*Hinweis: Zu den Kabeltraegersystemen gehoeren die erforderlichen*
Zu den Kabeltraegersystemen gehoeren die erforderlichen
Befestigungswinkel, Klemmwinkel, Stahl-Spreizduebel,
Schrauben mit Zubehoer, Distanzstuecke, Traegerklauen,
Ankerbolzen, Verbindungsstuecke, Klemmstuecke,
Klemmschellen, Wandbuegel, Traegerlaschen,
Schutzkappen, Eckbleche, Anschlussstuecke,
Auflagewinkel, Ueberschubhuelsen und -schmiegen,
Gelenkstuecke, Auflager, Anschlusslaschen,
Abstandslaschen, Halterkupplungen, Leiterhalter
und sonstige Kleinteile.

*Hinweis: Die Kabelträgersysteme sind in*
Die Kabelträgersysteme sind in
verzinkter Ausführung; Feuerverzinkung
nach DIN 17162, Teil 1.

Die Kabelrinnen besitzen eine Spezial-
Lochprägung zur Bodenverstärkung und
grahtloser Kabelauflagefläche.
Der Befestigungsabstand der einzelnen
Kabelrinnen beträgt max. 150 cm, sonst
je nach Bedarf.

Die Kabeltragsysteme und Einzelverlegesysteme, geeignet für Verlegetechniken
mit Funktionserhalt nach DIN 4102, Teil
12, müssen grundsätzlich die notwendigen
Prüfungszeugnisse beinhalten.
.

*Hinweis: Sämtliche Deckenstiele und Ausleger, Wandausleger*
Sämtliche Deckenstiele und Ausleger, Wandausleger
horizontale und vertikale Versprünge,
T- oder 90¦ Verbindungen und
Auslegerkonstruktionen sind in die Einheitspreise pro
Laufmeter Rinne einzukalkulieren.
Der Abstand ist in Abhängigkeit der entsprechend
zugelassenen Belastungswerte und nach den
baulichen Gegebenheiten zu wählen.
Die Kunststoff-Schutzkappen aus PVC,
zur Unfallverhütung,
Farbe gelb nach DIN 4118,
für H-Stiele sind einzubauen und in den Einheitspreisen
zu berücksichtigen.

**1.5.10 Rinne gelocht 100 mm**
Kabelrinne gelocht
mit einem Trennsteg, Winkel ,T-Stücke
aus Stahl, feuerverzinkt DIN 17 162 Teil 1,
Zinkauflagegruppe 275 oder DIN 50 976,
Seitenhoehe mind. 60 mm,
Nennbreite 100 mm.
inkl. Montage auf Wand und Decke
Menge: 4,000 m

**1.5.20 Rinne gelocht 200mm**
Kabelrinne gelocht
mit einem Trennsteg, Winkel ,T-Stücke
aus Stahl, feuerverzinkt DIN 17 162 Teil 1,
Zinkauflagegruppe 275 oder DIN 50 976,
Seitenhoehe mind. 60 mm,
Nennbreite 200 mm.
inkl. Montage auf Wand und Decke
Menge: 6,000 m

**1.5.30 Profilschienen**
Profilschienen
mit Lochung,C-Profil zur Befestigung von Bügelschellen. Zuschnitt und Montage, Einschl. Bügelschellen. Länge nach Angabe.
Menge: 4,000 m

**1.5.40 Elektroinstallationskanal Leitungsführung H/B 14/14mm PVC-U**
Elektroinstallationskanal DIN EN 50085-2-1 (VDE 0604-2-1) als Leitungsführungskanal, Außenmaße H/B mind. 14/14 mm, aus PVC-U, einschl. aller systembedingten Form- und Verbindungsstücke, Montage auf Mauerwerk und Ständerwand.
Menge: 3,000 m

**1.5.50 Elektroinstallationskanal Leitungsführung H/B 15/19mm PVC-U**
Elektroinstallationskanal DIN EN 50085-2-1 (VDE 0604-2-1) als Leitungsführungskanal, Außenmaße H/B mind. 15/19 mm, aus PVC-U, einschl. aller systembedingten Form- und Verbindungsstücke, Montage auf Mauerwerk und Ständerwand.
Menge: 4,000 m

**1.5.60 Elektroinstallationskanal Leitungsführung H/B 19/33mm PVC-U**
Elektroinstallationskanal DIN EN 50085-2-1 (VDE 0604-2-1) als Leitungsführungskanal, Außenmaße H/B mind. 19/33 mm, aus PVC-U, einschl. aller systembedingten Form- und Verbindungsstücke, Montage auf Mauerwerk und Ständerwand.
Menge: 4,000 m

**1.5.70 Elektroinstallationskanal Leitungsführung H/B 40/57mm PVC-U**
Elektroinstallationskanal DIN EN 50085-2-1 (VDE 0604-2-1) als Leitungsführungskanal, Außenmaße H/B mind. 40/57 mm, aus PVC-U, einschl. aller systembedingten Form- und Verbindungsstücke, Montage auf Mauerwerk und Ständerwand
Menge: 8,000 m

**1.5.80 Trennwand f. Elektroinstallationskanal H 40mm PVC-U**
*** Bedarfsposition mit GB
Trennwand für Elektroinstallationskanal H 40 mm
inkl. Montage
Menge: 2,000 m

**1.5.90 Elektroinstallationskanal Leitungsführung H/B 60/110mm PVC-U**
Elektroinstallationskanal DIN EN 50085-2-1 (VDE 0604-2-1) als Leitungsführungskanal, Außenmaße H/B mind. 60/110 mm, aus PVC-U, einschl. aller systembedingten Form- und Verbindungsstücke,mit Montage auf Mauerwerk und Ständerwand
Menge: 2,000 m

**1.5.100 Trennwand f. Elektroinstallationskanal H 60mm PVC-U**
*** Bedarfsposition mit GB
Trennwand für Elektroinstallationskanal H 60 mm
inkl. Montage
Menge: 2,000 m

**1.5.110 Geräteeinbaukanal, Kunststoff, 100 x 68mm, reinweiß, RAL9016, unbehandelt, mit Trennsteg, Deckel und Abdeckungen für Geräteeinbaudosen**
Geräteeinbaukanal, Kunststoff, 100 x 68 mm
RAL9016
unbehandelt, mit Trennsteg, Deckel und Abdeckungen für Geräteeinbaudosen.
Menge: 50,000 m

**1.5.120 Geräteeinbaukanal, Kunststoff, 130 x 68mm, reinweiß, RAL9016, unbehandelt, mit Trennsteg, Deckel und Abdeckungen für Geräteeinbaudosen.**
Geräteeinbaukanal Kst 130x68mm ver-ws
RAL9016
unbehandelt, mit Trennsteg, Deckel und Abdeckungen für Geräteeinbaudosen.
Menge: 28,000 m

**1.5.130 Geräteeinbaukanal, Kunststoff, 170 x 68mm, reinweiß, RAL9016, unbehandelt, mit Trennsteg, Deckel und Abdeckungen für Geräteeinbaudosen.**
Geräteeinbaukanal, Kunststoff, 170 x 68 mm
RAL9016
unbehandelt, mit Trennsteg, Deckel und Abdeckungen für Geräteeinbaudosen.
abnehmbare Seitenoberteile zur einfachen und schnellen Leitungsverlegung sowie Nachbelegung
Menge: 10,000 m

**1.5.140 Abstandhalter Geräteeinbaukanal**
*** Bedarfsposition mit GB
Abstandhalter Geräteeinbaukanal 80 x 100 mm x  500 mm lang Weiß
Menge: 6,000 St

**1.5.150 Geräteeinbaudosen für Geräteeinbaukanal**
Geräteeinbaudosen für Geräteeinbaukanal für Schalter und Steckdosen

kompl. liefern und montieren
Menge: 50,000 St

**1.5.160 Isolierstoffrohr PVC NG 16**
Isolierstoffrohr DIN VDE 0605,
aus PVC hart,
mittelschwer, starr, ACF,
Nenngroesse 16
Verlegung geschlossen einschl. Muffen
Verlegeart 'mit Abstand- oder Bügelschellen,
max. Befestigungsabstand 25-facher Durchmesser.'
Inkl. Montage
Menge: 4,000 m

**1.5.170 Isolierstoffrohr PVC NG 20**
Isolierstoffrohr DIN VDE 0605,
aus PVC hart,
mittelschwer, starr, ACF,
Nenngroesse 20
Verlegung geschlossen einschl. Muffen
Verlegeart 'mit Abstand- oder Bügelschellen,
max. Befestigungsabstand 25-facher Durchmesser.'
Inkl. Montage
Menge: 5,000 m

**1.5.180 Isolierstoffrohr PVC NG 25**
Isolierstoffrohr DIN VDE 0605,
aus PVC hart,
mittelschwer, starr, ACF,
Nenngroesse 25
Verlegung geschlossen einschl. Muffen
Verlegeart 'mit Abstand- oder Bügelschellen,
max. Befestigungsabstand 25-facher Durchmesser.'
Inkl. Montage
Menge: 4,000 m

**1.5.190 Isolierstoffrohr PVC NG 32**
Isolierstoffrohr DIN VDE 0605,
aus PVC hart,
mittelschwer, starr, ACF,
Nenngroesse 32
Verlegung geschlossen einschl. Muffen
Verlegeart 'mit Abstand- oder Bügelschellen,
max. Befestigungsabstand 25-facher Durchmesser.'
Inkl. Montage
Menge: 6,000 m

**1.5.200 Panzerrohr NG 25 Flammwidrig flex**
Panzerrohr  NG 25 Flammwidrig flex

Verlegung geschlossen UP einschl. Muffen
inkl. Montage
Menge: 4,000 m

#### Titel 1.6 Datennetz

*Hinweis*
Dienst- und anwendungsneutrale strukturierte
Gebäudeverkabelung

Auf Grundlage der EN 50173-1:2007 ist ein Datennetz als
anwendungs- und dienstneutrales Local- Area- Network
(LAN) aufzubauen. Die Verkabelung muss flächendeckend
im Gebäude sternförmig vom dazugehörigen Verteiler zu
den Anschlussdosen erfolgen und es ist besonders auf
ausreichende Reserven bei den Übertragungsbandbreiten
und Sicherstellung der Elektromagnetischen
Verträglichkeit (EMV) gemäß EN 55022, EN 61000-6-3 und
EN 61000-6-1 zu achten.
Bei der Kupferverkabelung sind im Tertiärbereich Kabel
der Kategorie 7 gemäß EN 50288 zu verlegen.
Installationskabel sind ausschließlich in halogenfreier
Ausführung zu verwenden.

Kupferkabel
Pro Datenanschluss sind 4 Adernpaare vorzusehen.
Grundsätzlich finden ausschließlich geschirmte
RJ45-Anschlussdosen und 4- paarige symmetrische
Leitungen Verwendung. Dabei sind alle Adernpaare
aufzulegen. Diese symmetrische Verkabelung muss
Datenraten bis zu 10 GBit/s (IEEE802.3an) ermöglichen.
In der Tertiären Kupferverkabelung müssen die
angebotenen Datenkabel paarig geschirmt und min. 900
MHz spezifiziert sein. Auf Grund höherer Anforderungen
in den zentralen Datenräumen sind Datenkabel mit einer
Spezifizierung von 1200 MHz oder 1500 MHz empfohlen.
Zusätzlich werden Ressourcen von mindestens 25 (db)
über der Cat.7 Norm bei PS-NEXT empfohlen, sowie die
Möglichkeit Mulimedia- Dienste durch Cable- Sharing
realisieren zu können.
Geeignete Datenkabel sind bis 1500 MHz spezifiziert und
bieten eine optimale Kanaltrennung. Diese wird mittels
zusätzlicher Folienlegung um die geschirmten Paare
erreicht.

Die Rangierschnüre müssen gemäß Cat. 6 zertifiziert
sein und zusätzlich die Anforderungen für 10 GBit gem.
IEEE 802.3an erfüllen. Diese Rangierschnur mit dem
dazugehörigen RJ 45  Stecker (Patchkabel) sind
grundsätzlich in geschirmter Technik anzubieten. Das
flexible Kabel muss eine Folienpaarschirmung und ein
geflechtsbasierenden Gesamtschirm besitzen.

Dem Angebot ist ein Datenblatt des Herstellers zum
Verlegekabel beizufügen.

Messung

Klasse E Messung
Zum Nachweis Qualität der installierten Kategorie 6
Verkabelungsstrecke ist eine Permanent Link Messung
gemäß EN 50173-1:2007 bzw. ISO/IEC 11801 Edition 2.1
2008-05 vorzunehmen. Die installierte
Verkabelungsstrecke ist vom Patchfeld im Netzwerk bis
zur Anschlussdose im Brüstungskanal definiert. Die
Messung ist entsprechend der Norm über alle vier Paare
des Verkabelungssystems und über die volle Bandbreite
bis 250 MHz durchzuführen und zu dokumentieren. Zur
Messung sind Testgeräte, die über den Normen
entsprechende Permanent Link Adapter der Kategorie 6
verfügen zu benutzen. Hierbei ist der aktuelle
Ausgabezustand der normgerechten Messgerätesoftware
nachzuweisen. Im einzelnen sind folgende Parameter zu
messen und zu dokumentieren:

· Rückflussdämpfung
· Einfügedämpfung
· Nahnebensprechdämpfung
· Leistungssumierte Nahnebensprechdämpfung
· Fernnebensprechdämpfung
· Leistungssummierte Fernnebensprechdämpfung
· Ausgangsseitige Fernnebensprechdämpfung
· Leistungssummierte ausgangsseitige
Fernnebensprechdämpfung
· Dämpfungs-Nebensprechdämpfungs-Verhältnis
· Leistungssummierte
Dämpfungs-Nebensprechdämpfungs-Verhältnis
· Gleichstromschleifenwiderstand
· Laufzeit
· Laufzeitunterschiede
· Länge
· Verdrahtung
· Unterbrechungsfreiheit

Zudem sind auf dem Messprotokoll folgende Angaben zu
machen:
· Verkabelungsstrecke (lt. Kabelplan)
· Nummer des Verteilers(raum) und
Anschlussdosenbezeichnung
· Typ und Ausgabestand des verwendeten Messgerätes und
der Software sowie des Permanent Link Adapters
· Datum, Uhrzeit, Name und Unterschrift des Prüfers
· NVP-Wert

Das Messprotokoll ist der Bauleitung zur Abnahme
vorzulegen. Die Bauleitung behält es sich vor,
stichprobenweise Kontrollmessungen vom Auftragnehmer
durchführen zu lassen.

Abnahmemessung für 10 GBit/s
Voraussetzung ist die Abnahmemessung nach Klasse EA.
Zusätzlich ist  eine Channelmessung nach Klasse EA
ISO/IEC 11801 Edition 2.1 2008-05 bis 500 MHz
durchzuführen.
Bei diesen Messungen werden 2 Meter Hersteller System
Patchkabel am Verteilerfeld bzw. an der Anschlussdose
einbezogen.

Die Herstellerspezifischen Richtlinien für das
jeweilige Messgerät sind einzuhalten.

Dem Angebot ist ein Prüfbericht zur
4-Connector-Channel-Link Messung zu dieser
Funktionalität beizulegen.

Lichtwellenleiterkabel
Bei der Verlegung von Lichtwellenleiterkabeln in
Gebäuden sind Kabel nach EN 60794 einzusetzen.
Auch hier gilt die Norm EN 50173-1:2007 in vollem
Umfang.
Dem Angebot ist ein Datenblatt des Herstellers zum
Verlegekabel beizufügen.

Verlegung
Die Verlegung der Kabel hat normkonform ausschließlich
nach den Maßgaben der Hersteller zu erfolgen.
Die Bündelung der Kabel muss grundsätzlich unter
Einhaltung der vom Hersteller vorgesehenen
Querbelastung, Bündelungsdichte, Biegeradien usw.
erfolgen; die Bündelung wird mittels Klettbändern
empfohlen.

Bei Angeboten und Alternativangeboten ist
deckungsgleich zu folgenden Funktionalitäten der
Komponenten, die dem letzten Stand der Technik
entsprechen, anzubieten:

Kupfer Datendosen und Patchfelder:
Bei Datendosen, Komponenten und Patchfeldern ist
grundsätzlich normkonforme Cat. 6a Ausführung inklusive
10Gbit/s-Funktionalität anzubieten. Alle Datendosen
sollen in RAL 1013 oder in RAL 9010 lieferbar und
designfähig sein. Die Datendosen müssen einen separaten
Erdungsanschluß haben. Die Produkte müssen Power over
Ethernet (PoE) geeignet sein, entsprechend IEEE 802.3
af PoE.

I. Modulare Datenanschlusstechnik

Modulare Anschlußtechnik
· Einzelgeschirmtes RJ 45 Modul, Rundum geschlossenes
Zinkdruckgussgehäuse veredelt
· Modulgehäuse nur aus 2 Teilen bestehend
· GHMT PVP  zertifiziert
· 10 Gigabit Ethernet nach IEEE 802.3an, Klasse EA
ISO/IEC 11801 Edition 2.1 2008-05
· Von der Zugentlastung getrennte Schirmkontaktierung
· großflächiger 360° Schirmanschluß
· Zugentlastung mit Kabelbinder am Modul
· Kontaktierungsfeder für Kabelschirm unverlierbar
· Führung der Adernpaare ohne Aufdrehung der Verseilung
bis zur Klemme
· Montage ohne Spezialwerkzeug
· Vollgeschirmt
· EMV sicher nach 55022-B, EN 61000-6-1
· Anschließbare Kabelquerschnitte AWG 26-7 bis AWG 22-1
· Module wiederverwendbar, einfach zu öffnen

Modulare Anschlußdose
· Die Modulträger sollen in 1-fach, 2-fach und 3-fach
Ausführung verfügbar sein
· Schalterprogrammhersteller kompatibel
· Farbige Staubschutzklappen
· Steckrichtung der Module 45°
· Power over Ethernet (PoE) geeignet nach IEEE 802.3 af
PoE

Modulares Patchfeld 19"
· Modulträger aus Edelstahl oder aus silbereloxiertem
Aluminium
· Integrierte Kabelabfangung mit zusätzlicher
Zugentlastung ohne Kabelbinder
· Sichtfenster für Beschriftungseinlagen
· Erdungsbolzen M6 x 10 mit Mutter und Zahnscheibe
· Verbindung aller vollgeschirmter Einzelmodule mittels
Erdungsschienen
· Montage und Demontage der Einzelmodule von vorn und
hinten möglich
· Farbige Staubschutzklappen
· Power over Ethernet (PoE) geeignet nach IEEE 802.3 af
PoE ohne zusätzliche elektronische

Bauteile im Patchfeld

Modulare Unterflureinheit
Anschlußeinheit zum Einbau in Geräteeinsätze für den
Unterflurbereich
passend zu Unterflur-Geräteeinsätzen von Bettermann,
Ackermann, Electraplan

Die Produkte müssen PVP zertifiziert sein. Ein
entsprechendes Zertifikat muss vorgelegt werden. Das
installierende Unternehmen muss herstellerzertifiziert
sein.
Im Lieferumfang der Patchfelder sollen
Beschriftungseinlagen und ein 30 cm Erdungskabel
enthalten sein.
Weiterhin muss ein Gewährleistungspaket bis 15 Jahre
mit Option auf 20 Jahre auf die Einhaltung der
Technischen Eigenschaften des Modul-Systems, die
Einhaltung der Klasse Ea und die
Übertragungseigenschaften nach 10 GBit/s nach IEEE
802.3an bis 500 MHz des Cat 6a Moduls im System mit dem
Kabel angeboten werden.

II. Lichtwellenleiter (LWL) Anschlussdosen und
Patchfelder

Die LWL- Produkte sind normkonform zu EN 50173-1:2007
anzubieten.

Lichtwellenleiter Anschlussdose
· Kraftfreie Lagerung der LWL- Steckverbinder im
Inneren der Anschlussdose
· Definierte Kabelführung zur Einhaltung der zulässigen
Biegeradien > 30 mm
· Abschluss von bis zu 8 LWL- Fasern
· Verschraubte LWL- Adapter / Kupplungen mit
Metallgehäuse auf den Adapterplatten
· Auslassrichtung 10° bzw. 45° nach unten
· Auswechselbares Beschriftungsfeld unter transparenter
Kunststoffklappe
· Möglichkeit für Kabelmanagement in der Dose

Lichtwellenleiter Patchfeld 19"
· Ausbrüche für 24 Simplex  oder 12 Duplex  Kupplungen
· Einbaumöglichkeit in 19" Systemschränke
· Gehäuse aus Aluminium
· Eloxierte Aluminiumprofilfront
· Min. 4 auswechselbare Beschriftungsstreifen oberhalb
der Kupplungen
· Verdrehsichere Aufnahme von 2 Standard
Spleißkassetten
· Variable Kabeleinführung über Verschraubung oder
Kabelbinder
· Möglichkeit von Kabelmanagement durch
freipositionierbare Führungselemente

Die Qualität der Spleißung ist durch Protokollausdruck
eines Impulsreflektormeters nachzuweisen.
Für die Installation ist eine
Hersteller-Systemgewährleistung von mindestens 10
Jahren auf Einhaltung der Übertragungseigenschaften
nach EN 50173-1:2007 10 GBit/s anzubieten. Die
Installation muss entsprechend aller relevanten Normen
insbesondere der EN 50174 und nach den entsprechenden
Herstellerangaben ausgeführt werden. Bei Übergabe sind
die geforderten Funktionalitäten mit Messprotokollen
und Datenblättern nachzuweisen. Grundsätzlich ist mit
dem Auftraggeber zu klären, bei welchen Messungen in
Ergänzung zu den geforderten Permanent- Link-
Messungen, Channel- Link- Messungen durchgeführt werden
müssen.

**1.6.10 Schweitzer KS 912412 Easy Box Tür ESG 12 HE**
Verteiler
als
'Wandschrank für EDV-Anwendung,'

zum Einbau von 19-Zoll-Komponenten,
aus Stahlblech, beschichtet, Farbton
'in Standardfarben,'

Schutzart IP 40, Potentialausgleich nach DIN VDE 0100
und DIN VDE 0800-2 und Erdungsschiene
mit
'1 Tür aus Sicherheitsglas, mit Schwenkgriff und
Sicherheitsschloß,'

mit
'abnehmbaren Seitenwänden,'

Dachplatte
'mit Perforation für Dachlüfter,'

Bodenplatte
'mit Ausschnitten für Kabeleinführung,'

mit 19-Zoll-Einbaugestell und Kabelführungsbügel,
Maße H/B/T in mm
'600x615x600,'

nutzbare Höheneinheiten, Anzahl
'12,'

.oder gleichwertiger Art,

Hersteller/Typ '....................................................' vom Bieter einzutragen

liefern, montieren und betriebsfertig beschalten
Menge: 1,000 St

**1.6.20 Erdungsanschluß der Verteiler/Serverschränke**
Erdungsanschluß der Verteiler/Serverschränke mit
Schraube bzw. Klemme, Kabel bis 16 qmm, einschl. allem
Zubehör

Liefern, montieren an Potentialausgleichsleitung
anschliessen
Menge: 1,000 St

**1.6.30 Installat.schiene**
Installationsschiene, 230 V, mit Abzweigdose,
mit 6 Steckdosen,
mit Schalter und Kontrolleuchte,
einschl. mit Überspannungsfeinschutz,
mit Steckdosentopf 30°
kompl. liefern und mont.
Menge: 1,000 St

**1.6.40 Fachboden belastbar 30 kg**
Fachboden,
aus Stahlblech, beschichtet, gelocht,
fest eingebaut,
Mindestbelastbarkeit 30 kg.
als 19-Zoll-Bauteil.
kompl. liefern und mont.

.oder gleichwertiger Art,

Hersteller/Typ '....................................................' vom Bieter einzutragen

liefern, montieren und betriebsfertig beschalten
Menge: 1,000 St

**1.6.50 19-Zoll-Frontpl. 1 HE**
19-Zoll-Frontplatte,
1 Höheneinheit,
aus Stahlblech, beschichtet,
als Kabelführungsplatte.
kompl. liefern und mont.

.oder gleichwertiger Art,

Hersteller/Typ '....................................................' vom Bieter einzutragen

liefern, montieren und betriebsfertig beschalten
Menge: 2,000 St

**1.6.60 19"-Patch-Panel 1HE**
19"-Patch-Panel 1HE
Patch-Panel-Verteilerfeld in 19"-Technik,
mit 24 geschirmten Einbauports,
geeignet für 1GBit Ethernet
Kabelanschluss über 8-polige LSA- Module,
Der Anschluß der Datenkabel 4 DA erfolgt in lötfreier
Anschlußtechnik mit einheitlicher Belegung.
Rückseitig Metall-Kabelbrücke für Kabelzugentlastung
mit Kabelbindern und mit zusätzlicher Erdklemme für
Kabelschuh 10 mm2, Metallfrontplatte lackiert,
Abdeckrahmen, steckbare Beschriftungsschilder
mit kompletter Dosenbezeichnung,
Ausführung nach "Kategorie 6A, bis 500 MHz,
ISO/IEC 11801 / EN 50173
Einbau in vor beschriebenem Standschrank, kompl. mit
allem erforderlichen Zubehör,

kompl. liefern und mont.

.oder gleichwertiger Art,

Hersteller/Typ '....................................................' vom Bieter einzutragen

liefern, montieren und betriebsfertig beschalten
Menge: 2,000 St

**1.6.70 BTR 130B11-E C6A modul 180° Jack**
liefern und montieren
Menge: 2,000 St

**1.6.80 BTR 130863-04-E Kabelverbinder**
liefern und montieren
Menge: 1,000 St

**1.6.90 PHOENIX MNT-1 D/WH Überspannungsschutz 230VAC, 16A**
PHOENIX MNT-1 D/WH
Überspannungsschutz 230VAC, 16A
Zwischenstecker mit Überspannungsschutz für Netzsteckdosen, Netzkontrolllampe, optische Power- und Defektanzeige. Ländertypisch anwendbar in: D, A, I, NL, S, N, FIN, E, P. Farbe: weiß

.oder gleichwertiger Art,

Hersteller/Typ '....................................................' vom Bieter einzutragen

liefern, montieren und betriebsfertig beschalten
Menge: 16,000 St

**1.6.100 Datenleitung CAT 7A SX 1200 Mhz 4x2xAWG 22 nur Einzelverlegung**
Datenleitung CAT 7A 1200 SX
- Ausführung nach Kategorie 7A mit 1200 MHz
  nach Normentwurf ISO/IEC 11801
- als PiMF-Kabel, 4 paarig
- Einzelschirmung je Aderpaar,
- Kabelgesamtschirm als Geflechtschirm,
- Mehrdienstfähig auf allen Adernpaaren,
- halogenfrei,
- mit Zertifikat eines akkreditierten Prüflabors
Betriebsfertig liefern und einschl.
Befestigungsmaterial,
verlegen auf Rinne, in Rohre einziehen,
verlegen in Zwischendecken, Kabelkanälen,
verlegen in Ständerwänden oder Steigetrassen
Kabel mit 4x2xAWG 22/1 PiMF - 100 Ohm

oder gleichwertiger Art,

Hersteller/Typ '....................................................' vom Bieter einzutragen

liefern, montieren und betriebsfertig beschalten
Menge: 400,000 m

**1.6.110 Datenleitung CAT 7A SX 1200 Mhz 4x2xAWG 22 Mehrfachverlegung**
Datenleitung CAT 7A 1200 SX
- Mehrfachverlegung-
- Ausführung nach Kategorie 7A mit 1200 MHz
  nach Normentwurf ISO/IEC 11801
- als PiMF-Kabel, 4 paarig
- Einzelschirmung je Aderpaar,
- Kabelgesamtschirm als Geflechtschirm,
- Mehrdienstfähig auf allen Adernpaaren,
- halogenfrei,
- mit Zertifikat eines akkreditierten Prüflabors
Betriebsfertig liefern und einschl.
Befestigungsmaterial,
verlegen auf Rinne, in Rohre einziehen,
verlegen in Zwischendecken, Kabelkanälen,
verlegen in Ständerwänden oder Steigetrassen
Kabel mit 4x2xAWG 22/1 PiMF - 100 Ohm

oder gleichwertiger Art,

Hersteller/Typ '....................................................' vom Bieter einzutragen

liefern, montieren und betriebsfertig beschalten
Menge: 300,000 m

**1.6.120 Datenleitung CAT 7A DX 1200 Mhz 2x4x2xAWG 22**
Datenleitung S/STP 4 DA
- Ausführung nach Kategorie 7A mit 1200 MHz
  nach Normentwurf ISO/IEC 11801
- als PiMF-Kabel, 4 paarig
- Einzelschirmung je Aderpaar,
- Kabelgesamtschirm als Geflechtschirm,
- Mehrdienstfähig auf allen Adernpaaren,
- halogenfrei,
- mit Zertifikat eines akkreditierten Prüflabors
Betriebsfertig liefern und einschl.
Befestigungsmaterial,
verlegen auf Rinne, in Rohre einziehen,
verlegen in Zwischendecken, Kabelkanälen,
verlegen in Ständerwänden oder Steigetrassen
Kabel mit 2x4x2xAWG 22/1 PiMF - 100 Ohm

oder gleichwertiger Art,

Hersteller/Typ '....................................................' vom Bieter einzutragen

liefern, montieren und betriebsfertig beschalten
Menge: 583,000 m

**1.6.130 Datensteckdose mit einem Einfach-Einsatz, beschriftet mit Port**
Datensteckdose mit einem Einfach-Einsatz,
8-polig (RJ45), vollgeschirmt
nach Kat.6A, bestehend
aus abgeschirmtem Gehäuse, Stützflansch,
zur Aufnahme eines Einsatzes,
Direkt-Steckverbinder, Schirmblech, Abdeckplatte gem. DIN, Abdeckrahmen, zur Montage in UP-Gerätedose, Gerätedosen oder
AP-Gehäuse beschriftet mit Port
kompl. liefern und montieren

.oder gleichwertiger Art,

Hersteller/Typ '....................................................' vom Bieter einzutragen

liefern, montieren und betriebsfertig beschalten
Menge: 21,000 St

**1.6.140 Datensteckdose mit einem Doppel-Einsatz, beschriftet mit Port**
Datensteckdose mit einem Doppel-Einsatz,
8-polig (RJ45), vollgeschirmt
nach Kat.6A, bestehend
aus abgeschirmtem Gehäuse, Stützflansch,
zur Aufnahme eines Einsatzes,
Direkt-Steckverbinder, Schirmblech, Abdeckplatte gem. DIN, Abdeckrahmen, zur Montage in Gerätedose,
beschriftet mit Port
kompl. liefern und montieren

.oder gleichwertiger Art,

Hersteller/Typ '....................................................' vom Bieter einzutragen

liefern, montieren und betriebsfertig beschalten
Menge: 10,000 St

**1.6.150 Metz Connect 1309460003 Kl Modulaufnahme APmont gr 2f ger m.Staubschutz, beschriftet mit Port**
Abschließbare Aufputzdose IP44, mit zwei Schlüsseln mit gleichschließendem Schloss (gleiche Schlösser und Schlüssel), Deckel schließt vollständig, auch bei eingesteckten Patchkabeln, Für zwei Einzelmodule in Keystonebauform ballwurfsicher nach DIN 18032, mit handelsüblichen Patchkabeln betreibbar, gut sichtbares Beschriftungsfeld, Gehäuseunterteil um 180 Grad drehbar, dadurch Kabelzuführung von oben und unten möglich, mit Raum um notwendige Kabelreserven abzulegen, Farbe grau
beschriftet mit Port

Metz Connect 1309460003 Kl

oder gleichwertiger Art,

Hersteller/Typ '....................................................' vom Bieter einzutragen

liefern, montieren und betriebsfertig beschalten
Menge: 1,000 St

**1.6.160 FiberX® - FX Serie.HDMI 8K 10 m FXI380- 010, FX-I380-010**
FiberX® - FX Serie. Zertifiziertes HDMI 8K Integrated Glasfaser Extender Kabel (v2.1). Hybrid Version. 24
kt. vergoldete Präzisions-Steckkontakte. UHD-2 (7680x4320@60Hz). Plug & Play (CEC, EDID, HDCP).
Halogenfrei. Lieferumfang: Glasfaserkabel.
Farbe: Schwarz.
Länge: 10m

oder gleichwertiger Art,

Hersteller/Typ '....................................................' vom Bieter einzutragen

liefern, montieren und betriebsfertig beschalten
Menge: 4,000 St

**1.6.170 FiberX® - FX Serie.HDMI 8K 15m FXI380- 015, FX-I380-015**
FiberX® - FX Serie. Zertifiziertes HDMI 8K Integrated Glasfaser Extender Kabel (v2.1). Hybrid Version. 24
kt. vergoldete Präzisions-Steckkontakte. UHD-2 (7680x4320@60Hz). Plug & Play (CEC, EDID, HDCP).
Halogenfrei. Lieferumfang: Glasfaserkabel.
Farbe: Schwarz.
Länge: 15m

oder gleichwertiger Art,

Hersteller/Typ '....................................................' vom Bieter einzutragen

liefern, montieren und betriebsfertig beschalten
Menge: 1,000 St

**1.6.180 HDMI-Kabel Meterware,HDMI-DIY-CU100**
*** Wahlposition ZZ 0.1
KINDERMANN HDMI-DIY-CU100
HDMI-Kabel Meterware,HDMI-DIY-CU100

oder gleichwertiger Art,

Hersteller/Typ '....................................................' vom Bieter einzutragen

liefern, montieren und betriebsfertig beschalten
Menge: 100,000 St

**1.6.190 JUNG MA A 1112 WW HDMI-Steckdose AS/A UPmont Kanaleinb**
*** Wahlposition ZZ 0.2
JUNG MA A 1112 WW
HDMI-Steckdose AS/A UPmont Kanaleinb

oder gleichwertiger Art,

Hersteller/Typ '....................................................' vom Bieter einzutragen

liefern, montieren und betriebsfertig beschalten
Menge: 1,000 St

**1.6.200 Patchkabel Cat6A 0,25 m hfr**
*** Bedarfsposition mit GB
Patchkabel Cat6A 0,25 m S/FTP RJ45
hfr AWG26 grau/gelb/rot/blau

oder gleichwertiger Art,

Hersteller/Typ '....................................................' vom Bieter einzutragen

liefern, montieren und betriebsfertig beschalten
Menge: 12,000 St

**1.6.210 Patchkabel Cat6A 1,0 m hfr**
*** Bedarfsposition mit GB
Patchkabel Cat6A 1,0 m S/FTP RJ45
hfr AWG26 grau/gelb/rot/blau

oder gleichwertiger Art,

Hersteller/Typ '....................................................' vom Bieter einzutragen

liefern, montieren und betriebsfertig beschalten
Menge: 5,000 St

**1.6.220 Patchkabel Cat6A 2,0 m hfr**
*** Bedarfsposition mit GB
Patchkabel Cat6A 2,0 m S/FTP RJ45
hfr AWG26 grau/gelb/rot/blau

oder gleichwertiger Art,

Hersteller/Typ '....................................................' vom Bieter einzutragen

liefern, montieren und betriebsfertig beschalten
Menge: 4,000 St

**1.6.230 Patchkabel Cat6A 3,0 m hfr**
*** Bedarfsposition mit GB
Patchkabel Cat6A 3,0 m S/FTP RJ45
hfr AWG26 grau/gelb/rot/blau

oder gleichwertiger Art,

Hersteller/Typ '....................................................' vom Bieter einzutragen

liefern, montieren und betriebsfertig beschalten
Menge: 2,000 St

**1.6.240 JUNG AS 590 A WW Einsatz Kabelausl AS aws glz Schraubbef**
JUNG AS 590 A WW
Einsatz Kabelausl AS aws glz Schraubbef

oder gleichwertiger Art,

Hersteller/Typ '....................................................' vom Bieter einzutragen

liefern, montieren und betriebsfertig beschalten
Menge: 10,000 St

*Hinweis*
Messung Datenkabel:
Ausführung der Messungen gemäß Vorbemerkungen. Die
Messungen sind mit Einfach-Inserts, 8polig, durchzuzuführen.
Nach dem Einstecken des Doppelinserts ist nochmals eine
vereinfachte Grundmessung mit Aderzuordnung durchzuführen, zur Kontrolle der fachgerechten Montage des
Inserts.
Diese sind bei den Messungen in die Einheitspreise einzukalkulieren.
Messgeräte und Dokumentation:
Die verwendeten Messgeräte sind bei den Messprotokollen
und den entsprechenden LV-Positionen anzugeben.
Vor der Messung sind die Grenzwerte am Messgerät zu
parametrieren. Die eingestellten Grenzwerte sind zu
dokumentieren.
Das Messverfahren / die Einzelmessungen sind bei den
Messprotokollen kurz zu beschreiben und mit Blockschaltbild darzustellen.
Für alle Messungen, außer den Erd- bzw. Potentialmessungen, sind protokollschreibende Messgeräte zu verwenden.
Die Dokumentation ist als Papierausdruck vorzulegen,
sämtliche Skalierungsfaktoren und Einstellungen müssen
hierauf angegeben sein.
Zu jeder Messung ist der DV-Verteiler, die Kabelnummer
und die Bezeichnung der entsprechenden DV-Dose einzutragen.
Die Messprotokolle sind Bestandteil der Revisionsunterlagen und in den Einheitspreisen enthalten.
Dem Angebot sind Mustermessprotokolle jeder Messung
beizufügen.
Gemessen wird der Cabling Permanent Link. Die Grenzwerte gemäß ISO/IEC ITC 1/SC 25/WG 3 (Tokyo/Class E
adhoc) 93 B müssen eingehalten werden. Die Messung
erfolgt bis 250 MHz.
Abweichungen sind nur mit Zustimmung der Bauleitung
zulässig.
Die Grenzwerte der Messungen NEXT/PowerSumNEXT nach
den vorstehenden Normentwürfen können geringfügig
unterschritten werden (bis ca. 3 dB), wenn die Grenzwerte für ACR/PowerSumACR sicher eingehalten werden.
Jedes Messprotokoll ist daher manuell auszuwerten,
sämtliche Grenzwertüberschreitungen und der ACR-Wert
sind deutlich zu markieren.
Die Aufwendungen hierzu sind in die Einheitspreise
einzukalkulieren.

**1.6.250 Referenzleitung 50 m**
*** Pauschalposition
Referenzleitung 50 m
gemäß den Vorbemerkungen.
Eine Referenzleitung von jeder Datenkabeltrommel von
verschiedenen Herstellern oder aus verschiedenen Serien, mit einer exakten Länge von mind. 50 m, ist beidseitig mit RJ45-Steckern/Dosen aufzulegen.
Anhand dieser Referenzleitung ist der Kabelscanner zu
eichen, d. h. der Vp-Wert wird so eingestellt, dass die
gemessene Länge genau angezeigt wird. Dieser Vp-Wert
muss für die weiteren Messungen eingestellt werden.
Die Ermittlung des VP-Wertes ist in den Einheitspreisen
der Messungen enthalten.
Folgende Referenzmessungen müssen an dieser Referenzleitung ausgeführt werden:
- PS NEXT/NEXT
- PS ELFEXT/FEXT
- PS ACR/ACR
- Delay Skew
- Propergation Delay
- Return Loss
Diese Messungen sind zu dokumentieren und bei der
Abnahme mitvorzulegen.
Anstatt der vorstehenden Messungen können auch die
Messprotokolle des Herstellers über genau diese verwendeten Kabeltrommeln vorgelegt werden.
Menge: 1,000 psch

**1.6.260 Beschriften aller Ports an verschiedenen Netzwerkschränken**
*** Pauschalposition
Beschriften aller Ports
im Datenschrank, Schwachstromverteiler
und an den Enddosen
in maschinengeschriebener Schrift,Preis pro Datenschrank
komplett liefern und montieren
Menge: 1,000 psch

#### Titel 1.7 BELEUCHTUNG

*Hinweis: Kalkulationshinweis*
Nachfolgende Positionen wurde Trilux ELine
für folgende Lichtbänderlängen zusammengfasst,

1 X 1,48m/1L/0B/0N/0S/IP20 Fix
9002137926

4 X 4,43m/2L/3B/0N/0S/IP20 Fix
9002275129

10 X 8,11m/4L/4B/0N/0S/IP20 Fix
9002275122

Auf den Arbeitsplätzen muss eine Beleuchtungsstärke von min. 500 lx zu Grunde gelegt werden.

oder gleichwertiger Art,

Hersteller/Typ '....................................................' vom Bieter einzutragen

liefern, montieren und betriebsfertig beschalten

**1.7.10 Trilux 7651 HE PWW 80-840ETDD L150 01**
Trilux 7651 HE PWW 80-840ETDD L150 01 (TRILUX Bestellnummer: 9002078521)

oder gleichwertiger Art,

Hersteller/Typ '....................................................' vom Bieter einzutragen

liefern, montieren und betriebsfertig beschalten
Menge: 49,000 St

**1.7.20 Trilux 07650 Ks 01 Kopfstück**
Trilux 07650 Ks 01 1,00

Kopfstück zum Abschluss einer E-Line 7651 Fix
LED-Lichtbandanwendung IP20. Aus Kunststoff, Farbe
weiß.

oder gleichwertiger Art,

Hersteller/Typ '....................................................' vom Bieter einzutragen

liefern, montieren und betriebsfertig beschalten
Menge: 30,000 St

**1.7.30 Trilux D01X p2 Deckenbefestigungsklammer**
D01X p2 2,10
2321300
Deckenbefestigungsklammer für direkte
Deckenmontage. Verpackungseinheit 2 Stück.

oder gleichwertiger Art,

Hersteller/Typ '....................................................' vom Bieter einzutragen

liefern, montieren und betriebsfertig beschalten
Menge: 64,000 St

**1.7.40 Trilux 07650 L150 7LV E 150 01 Trageprofil**
Trilux 07650 L150 7LV E 150 01 7272500

Tragprofil für E-Line 7651 Fix
LED-Lichtband-Einzelleuchten oder
Lichtbandabschlüsse. Länge des Tragprofils: 1475
mm. Mit 7-poligem Buchsen-Steckerpaar zum
elektrischen Schnellanschluss sowie
berührungssicherem Abschluss der Leitungsenden. Die
wärmebeständige Durchgangsverdrahtung ist mit allen
notwendigen Komponenten werksseitig komplett
ausgeführt. Alle Verbindungen sind als
Schnellanschluss verpolungssicher ausgeführt. Durch
eine obere Ausbrechöffnung (M20/PG13,5) kann die
Einspeisung ohne Zubehör erfolgen. Der
Tragprofilkörper besteht aus feuerverzinktem
Stahlblech. Oberfläche weiß beschichtet.

oder gleichwertiger Art,

Hersteller/Typ '....................................................' vom Bieter einzutragen

liefern, montieren und betriebsfertig beschalten
Menge: 1,000 St

**1.7.50 Trilux 07650 L450 7LV 37 01p4 Trageprofil**
Trilux 07650 L450 7LV 37 01p4 Trageprofil
7773300

Tragprofil für E-Line 7651 Fix
Lichtband-Anwendungen. Zur vereinfachten Montage
ist eine vormontierte Lichtbandkupplung zur
Verbindung mit einem weiteren Tragprofil im
Lieferumfang enthalten. Länge des Tragprofils: 4425
mm. Mit 7-poligem Buchsen-Steckerpaar zum
elektrischen Schnellanschluss sowie
berührungssicherem Abschluss der Leitungsenden. Die
wärmebeständige Durchgangsverdrahtung ist mit allen
notwendigen Komponenten werksseitig komplett
ausgeführt. Alle Verbindungen sind als
Schnellanschluss verpolungssicher ausgeführt. Durch
eine obere Ausbrechöffnung (M20/PG13,5) kann die
Einspeisung ohne Zubehör erfolgen. Der
Tragprofilkörper besteht aus feuerverzinktem
Stahlblech.

oder gleichwertiger Art,

Hersteller/Typ '....................................................' vom Bieter einzutragen

liefern, montieren und betriebsfertig beschalten
Menge: 12,000 St

**1.7.60 Trilux 07650 L450 7LV 37 01 Trageprofil**
Trilux 07650 L450 7LV 37 01 Trageprofil
7276100

Tragprofil für E-Line 7651 Fix
Lichtband-Anwendungen. Zur vereinfachten Montage
ist eine vormontierte Lichtbandkupplung zur
Verbindung mit einem weiteren Tragprofil im
Lieferumfang enthalten. Länge des Tragprofils: 4425
mm. Mit 7-poligem Buchsen-Steckerpaar zum
elektrischen Schnellanschluss sowie
berührungssicherem Abschluss der Leitungsenden. Die
wärmebeständige Durchgangsverdrahtung ist mit allen
notwendigen Komponenten werksseitig komplett
ausgeführt. Alle Verbindungen sind als
Schnellanschluss verpolungssicher ausgeführt. Durch
eine obere Ausbrechöffnung (M20/PG13,5) kann die
Einspeisung ohne Zubehör erfolgen. Der
Tragprofilkörper besteht aus feuerverzinktem
Stahlblech.Oberfläche weiß beschichtet.

oder gleichwertiger Art,

Hersteller/Typ '....................................................' vom Bieter einzutragen

liefern, montieren und betriebsfertig beschalten
Menge: 2,000 St

**1.7.70 Trilux 07650 L300 7LV 37 01p4 Trageprofil**
Trilux 07650 L300 7LV 37 01p4 Trageprofil
7773000

Tragprofil für E-Line 7651 Fix
Lichtband-Anwendungen. Zur vereinfachten Montage
ist eine vormontierte Lichtbandkupplung zur
Verbindung mit einem weiteren Tragprofil im
Lieferumfang enthalten. Länge des Tragprofils: 2950
mm. Mit 7-poligem Buchsen-Steckerpaar zum
elektrischen Schnellanschluss sowie
berührungssicherem Abschluss der Leitungsenden. Die
wärmebeständige Durchgangsverdrahtung ist mit allen
notwendigen Komponenten werksseitig komplett
ausgeführt. Alle Verbindungen sind als
Schnellanschluss verpolungssicher ausgeführt. Durch
eine obere Ausbrechöffnung (M20/PG13,5) kann die
Einspeisung ohne Zubehör erfolgen. Der
Tragprofilkörper besteht aus feuerverzinktem
Stahlblech.

oder gleichwertiger Art,

Hersteller/Typ '....................................................' vom Bieter einzutragen

liefern, montieren und betriebsfertig beschalten
Menge: 8,000 St

**1.7.80 Trilux 07650 L300 7LV 37 01 Trageprofil**
Trilux 07650 L300 7LV 37 01p4 Trageprofil
7276000

Tragprofil für E-Line 7651 Fix
Lichtband-Anwendungen. Zur vereinfachten Montage
ist eine vormontierte Lichtbandkupplung zur
Verbindung mit einem weiteren Tragprofil im
Lieferumfang enthalten. Länge des Tragprofils: 2950
mm. Mit 7-poligem Buchsen-Steckerpaar zum
elektrischen Schnellanschluss sowie
berührungssicherem Abschluss der Leitungsenden. Die
wärmebeständige Durchgangsverdrahtung ist mit allen
notwendigen Komponenten werksseitig komplett
ausgeführt. Alle Verbindungen sind als
Schnellanschluss verpolungssicher ausgeführt. Durch
eine obere Ausbrechöffnung (M20/PG13,5) kann die
Einspeisung ohne Zubehör erfolgen. Der
Tragprofilkörper besteht aus feuerverzinktem
Stahlblech.

oder gleichwertiger Art,

Hersteller/Typ '....................................................' vom Bieter einzutragen

liefern, montieren und betriebsfertig beschalten
Menge: 2,000 St

**1.7.90 Trilux 07650 L75 7LV E 37 01 Trageprofil**
Trilux 07650 L75 7LV E 37 01 Trageprofil
7275700

Tragprofil für E-Line 7651 Fix
Lichtband-Anwendungen. Zur vereinfachten Montage
ist eine vormontierte Lichtbandkupplung zur
Verbindung mit einem weiteren Tragprofil im
Lieferumfang enthalten. Länge des Tragprofils: 737,5
mm. Mit 7-poligem Buchsen-Steckerpaar zum
elektrischen Schnellanschluss sowie
berührungssicherem Abschluss der Leitungsenden. Die
wärmebeständige Durchgangsverdrahtung ist mit allen
notwendigen Komponenten werksseitig komplett
ausgeführt. Alle Verbindungen sind als
Schnellanschluss verpolungssicher ausgeführt. Durch
eine obere Ausbrechöffnung (M20/PG13,5) kann die
Einspeisung ohne Zubehör erfolgen. Der
Tragprofilkörper besteht aus feuerverzinktem
Stahlblech.Oberfläche weiß beschichtet.

oder gleichwertiger Art,

Hersteller/Typ '....................................................' vom Bieter einzutragen

liefern, montieren und betriebsfertig beschalten
Menge: 10,000 St

**1.7.100 Trilux 07650 BL L37 01 Blindabdeckung**
Trilux 07650 BL L37 01 Blindabdeckung
7259200

Blindabdeckung für E-Line 7651 Fix
LED-Lichtbandsystem. Geeignet zur Verwendung in
Lichtbandanwendungen mit Schutzart IP20. Aus PVC.
Farbe weiß (RAL 9016). Länge 368,5 mm.

oder gleichwertiger Art,

Hersteller/Typ '....................................................' vom Bieter einzutragen

liefern, montieren und betriebsfertig beschalten
Menge: 28,000 St

**1.7.110 Trilux 07650 BL L75 01 Blindabdeckung**
Trilux 07650 BL L75 01 Blindabdeckung
7259100

Blindabdeckung für E-Line 7651 Fix
LED-Lichtbandsystem. Geeignet zur Verwendung in
Lichtbandanwendungen mit Schutzart IP20. Aus PVC.
Farbe weiß (RAL 9016). Länge 737 mm.

oder gleichwertiger Art,

Hersteller/Typ '....................................................' vom Bieter einzutragen

liefern, montieren und betriebsfertig beschalten
Menge: 24,000 St

**1.7.120 Trilux 7650 IR Quattro HD DALI plus L37 01 50276787**
*** Bedarfsposition mit GB
Trilux 7650 IR Quattro HD DALI plus L37 01
50276787

oder gleichwertiger Art,

Hersteller/Typ '....................................................' vom Bieter einzutragen

liefern, montieren und betriebsfertig beschalten
Menge: 9,000 St

**1.7.130 Trilux 7650 +LLWS IR Quattro HD**
*** Bedarfsposition mit GB
Trilux 7650 +LLWS IR Quattro HD
6797100

Geräteträger für E-Line Lichtbandsystem. Mit
integriertem LiveLink WiFi Sensor. LiveLink
Sensoreinheit mit integriertem
PIR-Anwesenheitssensor und Lichtsensor zum
Anschluss an ein LiveLink Steuergerät, zur
tageslichtabhängigen Regelung und zur
hochauflösenden Anwesenheitserfassung. Anschluss
und elektrische Versorgung über die DALI
Schnittstelle des LiveLink-Steuergerätes (belegt 3
DALI Teilnehmer). 4 Digital-Pyrosensoren und 4800
Schaltzonen sorgen für höchste Erfassungsqualität
Ein quadratischer Präsenzbereich von 64 m²
ermöglicht die Detektion kleinster Bewegungen,
zulässige Montagehöhe 2,5m bis 10m. Maße (L x B)
740 mm x 63 mm, Höhe Geräteträger 43 mm. Erfüllt
die DIN 10500 und ist für die Anwendungen in HACCP,
IFS Version 6 und/oder BRC Global Standard Food
Version 7 zertifizierten Unternehmen der
Lebensmittel- und Getränkeindustrie geeignet.

oder gleichwertiger Art,

Hersteller/Typ '....................................................' vom Bieter einzutragen

liefern, montieren und betriebsfertig beschalten
Menge: 5,000 St

*Hinweis: Hinweistext*
Bei den nachfolgenden Positionen handelt es sich um Einlegeleuchten 625 x 625 mm und Zubehör.

oder gleichwertiger Art,

Hersteller/Typ '....................................................' vom Bieter einzutragen

liefern, montieren und betriebsfertig beschalten

**1.7.140 TRILUX ArimoFit G2 M84 PW19 42-840 ETDD**
TRILUX ArimoFit G2 M84 PW19 42-840 ETDD
LED-Einbauleuchte 31W 4000K 4200lm ws
Konv
8177151

oder gleichwertiger Art,

Hersteller/Typ '....................................................' vom Bieter einzutragen

liefern, montieren und betriebsfertig beschalten
Menge: 33,000 St

**1.7.150 TRILUX ArimoFit G2 ZBB M84/57 Montagezubehör**
*** Wahlposition ZZ 0.1
TRILUX ArimoFit G2 ZBB M84/57
Befestigungssatz gr ST L80mm H11mm
7950500
Montagezubehör für gesägte Decken.
Menge: 1,000 St

**1.7.160 TRILUX LiveLink Sensor IR Quattro HD Lichtsensor**
TRILUX LiveLink Sensor IR Quattro HD
Lichtsensor
6565500

LiveLink Sensoreinheit mit integriertem PIR-Anwesenheitssensor und Lichtsensor zum Anschluss an ein LiveLink Steuergerät, zur tageslichtabhängigen Regelung und zur hochauflösenden Anwesenheitserfassung.

oder gleichwertiger Art,

Hersteller/Typ '....................................................' vom Bieter einzutragen

liefern, montieren und betriebsfertig beschalten
Menge: 4,000 St

**1.7.170 LMS Steinel IR Quattro HD DALI plus UP**
LMS Steinel IR Quattro HD DALI plus UP
7868600

Passiv-Infrarot-Präsenzmelder für die
Decken-Einbaumontage in Innenräumen. Schutzart
IP20. Mit DALI-2 APC Schnittstelle. Steuerausgang
DALI Adressable/Broadcast für bis zu 64 EVG´s. Die
Einstellung der Betriebsparameter erfolgt mittels
Fernbedienung und Smart Remote. Die Vernetzung mit
weiteren Sensoren erfolgt über die DALI-Leitung in
den Betriebsarten Master / Master oder Master /
Slave. Optionale Betriebsarten: Hauptlicht 50 - 100
%, Grundlicht 10 - 60 %, 1-60 Min., Nachtbetrieb.
Zulässige Montagehöhe: 2,5 m - 8,0 m. Zulässige
Umgebungstemperatur: -25°C - 55°C.
Erfassungsbereich Ø 360°.

oder gleichwertiger Art,

Hersteller/Typ '....................................................' vom Bieter einzutragen

liefern, montieren und betriebsfertig beschalten
Menge: 5,000 St

**1.7.180 Inbetriebnahme Dali-Teilnehmer**
Inbetriebnahme Dali-Teilnehmer
10231288

Einbindung eines DALI-Teilnehmers in das
LiveLink-System mittels einer Install-App.
Menge: 118,000 St

**1.7.190 Inbetriebnahme LiveLink Steuereinheit**
Inbetriebnahme LiveLink Steuereinheit
10231289

Einrichtung einer LiveLink Steuereinheit inklusive
der Erstellung von bis zu 10 Szenen einschließlich
einer Automatikszene mit tageslichtabhängiger
Regelung.
Menge: 5,000 St

**1.7.200 Inbetriebnahmekosten je 500 Teilnehmer**
Inbetriebnahmekosten je 500 Teilnehmer

10231290

Reisekosten zum Ausführungsort der LiveLink
Inbetriebnahme. Diese Position beinhaltet eine
Bearbeitungspauschale für die Steuerung und
Koordination der Inbetriebnahme. Maßnahmen, die
Folgetermine ergeben, sind hierbei nicht
berücksichtigt und können separat beauftragt
werden. Es können TRILUX-eigene wie auch
Drittkosten in Rechnung gestellt werden. Diese
Position ist von nachgelagerten Rabatten
ausgeschlossen. Eine Vorlaufzeit von 3-4 Wochen ist
zu beachten. Die SSID/ MAC Adresse (auf dem
Typenschild des Controllers vermerkt) ist in den
Raumplänen zu vermerken und vor der Inbetriebnahme
an Trilux zu übermitteln.
Menge: 1,000 St

*Hinweis: Hinweistext*
Leuchten Rund für Flure und Nebenräume

**1.7.210 TRILUX 74R G2 WD2 DW 22-840 ETDD +DMM**
TRILUX 74R G2 WD2 DW 22-840 ETDD +DMM
LED-Wannenleuchte 17W 4000K 2200lm ws
Konv
HerstellerArtNr
7884751

oder gleichwertiger Art,

Hersteller/Typ '....................................................' vom Bieter einzutragen

liefern, montieren und betriebsfertig beschalten
Menge: 3,000 St

**1.7.220 TRILUX 74R G2 WD3 DW 56-840 ETDD +DMM**
TRILUX 74R G2 WD3 DW 56-840 ETDD +DMM
LED-Wannenleuchte 41W 4000K 5300lm ws
Konv
HerstellerArtNr
7885251

oder gleichwertiger Art,

Hersteller/Typ '....................................................' vom Bieter einzutragen

liefern, montieren und betriebsfertig beschalten
Menge: 12,000 St

*Hinweis: Hinweistext*
Beleuchtung für Heizraum Lager etc.

**1.7.230 SCHUCH 167 15L60G2 LED-Feuchtraumleuchte 43W LUXANO2 4000K 6000lm**
SCHUCH 167 12L42G2
LED-Feuchtraumleuchte 43W LUXANO2 4000K
6000lm

oder gleichwertiger Art,

Hersteller/Typ '....................................................' vom Bieter einzutragen

liefern, montieren und betriebsfertig beschalten
Menge: 2,000 St

**1.7.240 SCHUCH nD866F 12L60 Ex-Anbauleuchte 40W Kst LED 2 22 IP66**
SCHUCH nD866F 12L60
Ex-Anbauleuchte 40W Kst LED 2 22 IP66

oder gleichwertiger Art,

Hersteller/Typ '....................................................' vom Bieter einzutragen

liefern, montieren und betriebsfertig beschalten
Menge: 1,000 St

*Hinweis: Hinweistext*
Flucht und Rettungswege Beleuchtung inkl. Sicherungsangabe

**1.7.250 Rettungszeichenleuchte Decke/Wand**
SAFELIGHT Desingn Leuchte ST61UMAX3SN20 i Universalmot.
SAFELIGHT ST61UMAX3SN20 Desingn Leuchte
SAFELIGHT - Design-Leuchte
flaches Kunststoffgehنuse aus Polycarbonat,
abgesetztes Rettungszeichen,
EKW 25m, Acrylglasscheibe
Gehنuseteile weiك (RAL9016 )
m.Zub.f.W & D Aufbaumontage
AT DS &BS,LFP 3,2V 3h 1,2W D LI
LED 4000K neutral weiك BLF100%

Art.-Nr.: ST61UMAX3SN20

Bezugsquelle
Kury Batterie- und Ladesysteme GmbH
Bohrerstr. 1
79289 Horben b. Freiburg

oder gleichwertiger Art,

Hersteller/Typ '....................................................' vom Bieter einzutragen

liefern, montieren und betriebsfertig beschalten
Menge: 4,000 St

**1.7.260 Wartung der Sicherheitsbeleuchtung**
Wartung der Sicherheitsbeleuchtung jährlich
Vertragsdauer 4 Jahre
Menge: 1,000 St

#### Titel 1.8 TÜRSPRECHANLAGE

*Hinweis: Austausch Türsprechanlage*
Die bestehende Türsprechanlage wird gegen eine neue Anlage ausgetauscht.

**1.8.10 SIEDLE SET CAB 850-1 E/W**
*** Wahlposition ZZ 0.1
SIEDLE SET CAB 850-1 E/W
Türsprech-Set 1xTeiln edst sigws 1LS
Türsprechstelle + Inneneinheit
Die bestehende Leitung wird weiterverwendet, die Abzweige müssen neu verdrahtet werden.

oder gleichwertiger Art,

Hersteller/Typ '....................................................' vom Bieter einzutragen

liefern, montieren und betriebsfertig beschalten
Menge: 1,000 St

**1.8.20 GROTHE GONG 169 Bw**
GROTHE GONG 169 Bw
Gong 8V/AC 85dB elektromech Kst IP20

oder gleichwertiger Art,

Hersteller/Typ '....................................................' vom Bieter einzutragen

liefern, montieren und betriebsfertig beschalten
Menge: 1,000 St

#### Titel 1.9 DEMONTAGE/ENTSORGUNG ELEKTROANLAGEN

**1.9.10 Rückbau Zähleranlage**
Den bestehenden Zählerschrank zurückbauen, d.h. Einbaugeräte  und die Leitungen entfernen (Brandlast) oder abdosen/verwahren die demontieren Bauteile entsorgen.

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Menge: 1,000 St

#### Titel 1.10 TECHNISCHE ERGÄNZUNGEN

**1.10.10 Bestandsunterlagen**
*** Pauschalposition
Bestandsunterlagen
Alle nachstehend geforderten Unterlagen sind 3-FACH,
jeweils geordnet in Ordnern mit Haupt- und Nebengruppen-Inhaltsverzeichnis MINDESTENS 2 WOCHEN VOR DER ABNAHME vorzulegen. (Sämtliche Unterlagen sind
durchzunummerieren).

AUFBAU DER BESTANDSUNTERLAGEN

0  INHALTSVERZEICHNIS

1 ANLAGENBESCHREIBUNG
Schema für die Anlage, Erläuterung des Aufbaues der Anlage mit allen Komponenten.
Endgerätebeschreibungen

2 FUNKTIONSBESCHREIBUNG/
BEDIENUNGSANLEITUNG
Funktionsschema der Anlage mit Erläuterung der Schalt- und Steuerungsfunktionen.
In- bzw. Außerbetriebsetzung von Anlagen ist zu erläutern. Erläuterung/Beschreibung der Anschaltung an bestehende oder an andere Systeme.

3 WARTUNGSANLEITUNG
Auflistung (tabellarisch) sämtlicher Wartungspunkte mit Art der auszuführenden Arbeit und erforderlichen Zeitintervall.
Wartungsvorschriften der verschieden Hersteller.

4 SCHALTPLÄNE
Schaltpläne der Anlage/Anlagenteile, Schaltpläne der Endgeräte, Stromlaufpläne, Klemmenpläne, Rangierpläne, Programmieranleitung.

5 MESSPROTOKOLLE
Stromaufnahme, Spannungsmessung, Kabelmessprotokolle etc.

6 DATENBLÄTTER, GERÄTELISTE
Datenblätter für alle Geräte, mit Fabrikats- und Typenangaben und eingestellten Werten.

7 FIRMENLISTE
Sämtliche Herstell- bzw. Lieferfirmen sind mit Name, Anschrift, Tel.-Nr. und evtl. Sachbearbeiter zu benennen.

8 TECHNISCHE PROSPEKTE
Technische Prospekte der Anlagen,
technische Prospekte der Endgeräte, Ersatzteillisten.
Geräteliste mit Type, Fabrikate

9 ABNAHME- UND PRÜFBESCHEINIGUNGEN
TÜV-Berichte, Abnahmeberichte, Baumusterbescheinigungen, Zulassungsbescheinigungen (Brandschutz),
Prüfatteste u.ä.

10 KONFORMITÄTSERKLÄRUNG

11 BESTANDSPLÄNE IM ORDNER
Alle Schematas und Grundrisspläne mit Sicherungs- Nummer entsprechend Elektro-Verteilerplänen u.ä.,
mit Planverzeichnis als Farbplot (CAD-Zeichnung)
Beschriftung der Ordner gemäß den Vorgaben Bauherr/Planer.

AUF CD-ROM IST DEN ORDNERN 2FACH BEIZULEGEN:

12) Bestandszeichnungen, Schematas und Grundrisspläne gemäß den Vorgaben des Auftraggebers.
Menge: 1,000 psch

**1.10.20 Erstellen eines Messprotokolles**
*** Pauschalposition
*** Bedarfsposition mit GB
Erstellen eines Messprotokolles für alle Stromkreise und Verteiler in den Gebäuden
Menge: 1,000 psch

*Hinweis: Herstellen von Aussparungen im Mauerwerk/Beton/Bruchstein- Wand und Decke*
Herstellen von Aussparungen im Mauerwerk/Beton im Bestand
bis 30cm Wandstärke- Wand und Decke,
Einmessen vor Ort, Einrichten mit  Leitern
oder einem Fahrgerüst bis 4m,
Abdecken des Bodenbelags beiseitig,
Abtransport und Entsorgung des Abfalls,
Reinigen des Arbeitsplatzes

**1.10.30 Aussparung bis 0,05m²**
Menge: 2,000 St

**1.10.40 Bohren von Löchern 100 mm (Kernbohrungen)**
Bohren von Löchern (Kernbohrungen)
in allen Bauteilen und Betongüten, auch Bruchstein
bis zu einer Wand-/ Deckenstärke von 30cm,
das Absaugen des Spülwassers, die Räumung
der Baustelle, die An- und Abfahrt sowie das
Umsetzen des Bohrgerätes muß im Angebotspreis enthalten sein.
Horizontale und vertikale Bohrungen werden
nicht differenziert.

Bohrlochdurchmesser 100 mm/400 mm Tiefe
Menge: 4,000 St

**1.10.50 Bohrung bis 25 mm**
Bohrung bis 25 mm 400 mm tief Beton/Mauerwerk
Menge: 2,000 St

**1.10.60 Bohrung bis 35 mm**
Bohrung bis 35 mm 400 mm tief Beton/Mauerwerk
Menge: 12,000 St

*Hinweis*
Ausstemmen in der Mauerwerkswand
(Zusatzkosten)
von Leitungsschlitzen in Wand- bzw.
Deckenbereich, kompl.
auch Bruchstein

**1.10.70 Leitungsschlitz für max. 1 Leitungen**
Leitungsschlitz für max. 1 Leitungen
bis 5 x 2,5 qmm
Menge: 60,000 lfm

**1.10.80 Leitungsschlitz für max. 2 Leitungen**
Leitungsschlitz für max. 2 Leitungen
bis 5 x 2,5 qmm
Menge: 8,000 lfm

**1.10.90 Leitungsschlitz für max. 5 Leitungen**
Leitungsschlitz wie vor, jedoch für max. 5 Leitungen
bis 5 x 2,5 qmm
Menge: 8,000 lfm

**1.10.100 Leitungsschlitz für Rohr bis 25 mm**
Leitungsschlitz für Rohr bis 25
Menge: 8,000 lfm

#### Titel 1.11 BRANDSCHUTZMAßNAHMEN

*Hinweis: Technische Vorbemerkungen:*
Technische Vorbemerkungen:

Sämtliche Brandabschottungen und Ummantelungen sind
nach DIN 4102-F30 vorzusehen.
Die Ausführung hat entsprechend den Forderungen der
Baurechtsbehörde und Feuerwehr zu erfolgen.
Sämtliche Brandschutzmaterialien müssen umweltneutral
und nicht toxisch sein.
Bei der Einzelpreiskalkulation ist zu berücksichtigen,
daß die erforderlichen Abschottungen für Wand- und Dekkendurchführungen grundsätzlich beidseitig vorzunehmen
sind.

*Hinweis: Bei den nachstehend beschriebenen Leistungen liegt die*
Bei den nachstehend beschriebenen Leistungen liegt die
DIN 4102 zugrunde. Sämtliche zu liefernden Materialien
und Baustoffe müssen von einwandfreier Beschaffenheit
sowie alterungs- und korrosionsbeständig sein. Dies
gilt auch für Umgebungstemperaturen bis 80°C und
relative Luftfeuchtigkeit bis 100%.

Auf  Verlangen der Bauleitung sind Proben oder Musterstücke ohne besondere Vergütung vom Auftragnehmer herzustellen bzw. zu liefern.
Die Ausführung erfolgt entsprechend der jeweiligen bauaufsichtlichten Zulassung oder entsprechend dem Prüfzeugnis einer MPA.

Kabelschottungen in Wänden und Decken Ausführung als
Weichschott inkl. Beschichtung gemäß Zulassung.

Gefordert werden Abschottungen von Kabeldurchbrüchen
als Vorkehrung gegen eine Brandübertragung für den Einbau in Wände aus Mauerwerk nach DIN 1045 sowie in Wände
und Decken aus Beton bzw. Stahlbeton nach DIN 4101 Teil 2.

Anforderungen:
Allgemeine bauaufsichtliche Zulassung des Instituts für
Bautechnik Berlin.
Die Bereiche zwischen Kabellagen, Kabelkonstruktionen
und der Öffnungsleibung sind mit einem bauaufsichtlich
zugelassenen Weichschott zu verschließen.
Die Außenseiten des Weichschotts sind mit einer mechanisch hoch belastbaren, flexiblen und alterungswitterungs- und chemikalien und wasserbeständigen Be-
schichtung zu versehen.
Ebenso sind die Kabel bzw. Kabelbündel beidseitig in
Schotts über mindestens 1 m allseitig zu beschichten
gemäß den baurechtlichen Anforderungen.
Beschichtungsmaterial muß asbest- und lösungsmittelfrei
und frei von umweltschädigen Phosphaten sein. Die Aufbringung eines lösungsmittelhaltigen Schutzlackes ist
nicht zulässig, toxische und hautschädigende Inhaltsstoffe dürfen nicht verwendet werden.

Mit dem Prüfungsbericht einer offiziellen Prüfstelle
ist nachzuweisen, daß die Brandschutzwirkung der Be-
schichtung durch Alterung, Witterung, UV-Einstrahlung
und Wasserlagerung auch über lange Zeiträume nicht beeinträchtigt wird.

Der Einbau der Abschottung darf nur von Fachkräften
vorgenommen werden, die einer intensiven Schulung
unterzogen wurden. Der Nachweis ist durch Zertifikat
des Beschichtungsherstellers zu erbringen.
Weiterhin sind die durchgeführten Schottungen zu kennzeichnen.
Zum Abschluss müssen die erforderlichen Zulassungen,
Errichterbestätigungen und Übereinstimmungserklärungen
vorgelegt werden.

**1.11.10 Brandschutzabschottung Leitungsanlagen S90 Wand D 260mm bis 0,01m2**
Brandschutzabschottung an Kabel-/Leitungsanlagen als Mineralwolleplattenschott, mit allgemeiner bauaufsichtlicher Zulassung, Feuerwiderstandsklasse S 90 DIN 4102-9, in Gebäuden, Oberkante Abschottung über Gelände/Fußboden bis 3,5 m, Wand aus Mauerwerk, Dicke 260 mm, eckiger Durchbruch, Querschnitt bis 0,01 m2.
Menge: 1,000 St

**1.11.20 Brandschutzabschottung Leitungsanlagen S90 Wand D 260mm bis 0,05m2**
Brandschutzabschottung an Kabel-/Leitungsanlagen als Mineralwolleplattenschott, mit allgemeiner bauaufsichtlicher Zulassung, Feuerwiderstandsklasse S 90 DIN 4102-9, in Gebäuden, Oberkante Abschottung über Gelände/Fußboden bis 3,5 m, Wand aus Mauerwerk, Dicke 260 mm, eckiger Durchbruch, Querschnitt bis 0,05 m2.
Menge: 1,000 St

**1.11.30 Kabelabschottung zur Verhinderung von Brandübertragung in Wand oder Decke**
Kabelabschottung zur Verhinderung von Brandübertragung,
form-, alterungs- und korrosionsbeständig, geeignet zur
Nachbelegung mit Kabeln, Feuerwiderstandsdauer 90 Minuten in Rohrhülsen bzw. Bohrungen mit einem Durchmesser
bis zu 100 mm und 400 mm Tiefe, belegt mit Kabeln und Leitungen
Ausführung entsprechend den Forderungen der Baurechtsbehörde und Feuerwehr.
Menge: 8,000 St

**1.11.40 Kabelabschottung zur Verhinderung von Brandübertragung in Wand oder Decke**
Kabelabschottung zur Verhinderung von Brandübertragung,
form-, alterungs- und korrosionsbeständig, geeignet zur
Nachbelegung mit Kabeln, Feuerwiderstandsdauer 90 Minuten in Rohrhülsen bzw. Bohrungen mit einem Durchmesser
bis zu 200 mm und 400 mm Tiefe, belegt mit Kabeln und Leitungen
Ausführung entsprechend den Forderungen der Baurechtsbehörde und Feuerwehr.
Menge: 4,000 St

#### Titel 1.12 STUNDENLOHNARBEITEN

*Hinweis: Stundenlohnarbeiten Elektrohandwerk*
Stundenlohnarbeiten Elektrohandwerk
Für Stundenlohnarbeiten gelten die Vorbemerkungen.

Bezahlt werden nur die auf schriftliche Anordnung des Auftraggebers
tatsächlich geleisteten Stunden, ohne Wegezeiten zu den
vereinbarten Stundenverrechnungssätzen zuzüglich
Umsatzsteuer. Anfahrtspauschalen, Auslösung und
sonstige Kosten sind in die nachfolgenden Stundensätze
einzurechnen. In den Stundenverrechnungssätzen für die
nachstehenden Lohn- und Berufsgruppen sind enthalten:

- Lohn- und Gehaltskosten
- Lohn- und Gehaltsnebenkosten
- Sozialkosten einschl. Sozialkassenbeiträge
- Gemeinkostenanteile und Gewinne.

Zuschläge zu den Verrechnungssätzen für vom
Auftraggeber angeordnete oder zu vertretende Nacht-,
Sonntags-, Feiertags- und Mehrarbeit (Überstunden) sind
gesondert nachzuweisen, sie werden in Höhe der
tariflichen Vereinbarung vergütet. Für Nacht-,
Sonntags- und Feiertagsarbeit wird als Zuschlag nur der
Beitrag zur gesetzlichen Unfallversicherung vergütet.
Für Mehrarbeit werden zusätzlich die Sozialkosten
vergütet.
Meisterstunden werden zu Obermonteur-Stunden vergütet.

Etwa anfallende Stundenlohnarbeiten werden wie folgt
abgerechnet:

**1.12.10 OBERMONTEUR Lohngruppe 7**
Menge: 25,000 Std.

**1.12.20 SELBSTÄNDIGER MONTEUR Lohngruppe 6**
Menge: 30,000 Std.

**1.12.30 HELFER Lohngruppe 1**
Menge: 25,000 Std.

**1.12.40 AUSZUBILDENDER gleich welches Lehrjahr**
Menge: 10,000 Std.

### Abschnitt 2 Elektroakustische Lautsprecheranlage

*Hinweis*
Die Ausschreibung basiert auf dem Fabrikat Uniton

Bezugsachweis

Uniton GmbH
Herr Rach
Gerwigstr. 22
78234 Engen
07733/9425-0

Folgende Räume sind gertennt zu verlegen/anzuschließen,

Aussenbereich
Lehrerzimmer
Flur
Klassenzimmer

oder gleichwertiger Art,

Hersteller/Typ '....................................................' vom Bieter einzutragen

liefern, montieren und betriebsfertig beschalten

#### Titel 2.1 Elektroakustische Lautsprecheranlage

**2.1.10 19"-Schrank MRS-20/600F montiert 20HE mit Sockel und Lenkrollen**
19"-Schrank, gute Service- und Montagezugänglichkeit,
rückwärtige Kabeleinführungen, alle erforderlichen
Frontplatten, Anschluss- und Rangierleisen fertig
eingebaut und verdrahtet. Alu-Druckgussrahmen und
Alu-Vertikalholme. Dach aus Stahlblech mit
Lüftungskiemen, Sockel mit Lenkrollen, kpl. mit allem
erforderlichen Zubehör.
Nachfolgende Module fertig eingebaut, verschaltet und
geprüft.
Farbe:  Pulverbeschichtet
Abmessungen HxBxT:  HxBxT 945x553x600 mm

Fabrikat:  UNITON
Typ:

oder gleichwertiger Art,

Hersteller/Typ '....................................................' vom Bieter einzutragen

liefern, montieren und betriebsfertig beschalten
Menge: 1,000 Stck

**2.1.20 Rauchglastür MRT-20R Novastar für MRS-20**
Tür aus Sekurit Rauchglas. kpl. mit allem
erforderlichen Zubehör.
Verschluss:  Sicherheitsschloss
Schutzart:  IP 40 nach DIN 40050

oder gleichwertiger Art,

Hersteller/Typ '....................................................' vom Bieter einzutragen

liefern, montieren und betriebsfertig beschalten
Menge: 1,000 Stck

**2.1.30 Netzverteiler VTNE-15 montiert Trennschalter 25A, Überspannungsschutz**
2 facher Überspannungsschutz gemäß VDE 0100-534 / IEC
60364-5-534 mit Netzverteiler für alle an- und
abgehenden Netzleitungen. Mit VDE gerechten 2 poligem
Trennschalter 25 A, auf Hutschienen montiert,
Netzschutz gegen zu hohe Quer- und Längsspannungen der
230V-Leitung mit automatischer Abschaltung, montierte
Reihenklemmen, betriebsfertig verschaltet. kpl. mit
Servicesteckdose.

Mit allem Zubehör anschlussbereit liefern und
montieren.

Fabrikat:  UNITON
Typ:  VTNE-15

oder gleichwertiger Art,

Hersteller/Typ '....................................................' vom Bieter einzutragen

liefern, montieren und betriebsfertig beschalten
Menge: 1,000 Stck

**2.1.40 Verteiler VTNF-2 montiert mit Klemmen, RJ CAT Mod.+**
NF-Verteiler für alle an- und abgehenden NF-Leitungen
im Schrank montiert und betriebsfertig aufgelegt,
Anschluss auf Durchgangsklemmen für Leitungen mit
einem Adernquerschnitt von 0,08 - 2,5 mm² ohne
Adernendhülsen. Bemessungsstrom max. 24A bei einer
Bemessungsspannung von max. 500V. Flexibel erweiterbar
kombinierbar mit RJ45 Cat Verbinder- und Anschluss-
Jacks und Überspannungsschutz

Mit allem Zubehör anschlussbereit liefern und
montieren.

Fabrikat:  UNITON
Typ:  VTNF-2

oder gleichwertiger Art,

Hersteller/Typ '....................................................' vom Bieter einzutragen

liefern, montieren und betriebsfertig beschalten
Menge: 1,000 Stck

**2.1.50 19'-Belüftungs-Frontplatte LF-19/1P sw mont 1 HE, schwarz**
Lüfterfeld zum Be- und Entlüften der eingebauten
Geräte, 1 HE 19", kpl. mit Montagematerial.

Fabrikat:  UNITON
Typ:  LF191P

oder gleichwertiger Art,

Hersteller/Typ '....................................................' vom Bieter einzutragen

liefern, montieren und betriebsfertig beschalten
Menge: 2,000 Stck

**2.1.60 19"-Frontplatte FR-19/3P sw montiert 3 HE, 3 mm, schwarz**
Frontplatte, zum Abdecken von Reserveplätzen im
19"-Schrank, schwarz, 3 HE, kpl. mit Montagematerial.

Fabrikat:  UNITON
Typ:  FR193P

oder gleichwertiger Art,

Hersteller/Typ '....................................................' vom Bieter einzutragen

liefern, montieren und betriebsfertig beschalten
Menge: 3,000 Stck

**2.1.70 Digital Time Computer DTC-120 montiert mit menügeführter Bedienung,**
*** Wahlposition ZZ 0.1
Digital Time Computer und Hauptuhr mit menügeführter
Bedienung, alphanumerische Hintergrund beleuchtete
Anzeige, numerische Tastatur mit zusätzlichen
Steuertasten für Eingabe und Menünavigation. Menütexte
in Deutsch oder Englisch wählbar.Interner
Quarzgenerator als Zeitbasis. Externe Zeitreferenz,
z.B. DCF77 oder GPS Zeitsignalempfänger anschließbar.
Kontinuierliche, stetige Nachregelung der
Quarzfrequenz auf externe Zeitreferenz. Dadurch
präzise Zeithaltung auch bei nicht verfügbarer
externer Zeitreferenz. Automatische, vorprogrammierte
Sommer-/ Winterzeit-Umstellung.
Alle Ein- und Ausgänge können einzeln wählbaren
Zeitzonen zugeordnet werden (z.B. UTC und Lokalzeit).
Tabelle mit insgesamt hundert Zeitzonen bestehend aus
Zeitoffset zu UTC, sowie der Regel zur automatischen
Sommer- / Winterzeitumstellung. 80 Zeitzoneneinträge
vordefiniert, 20 Einträge frei programmierbar auf PC
zum Download in die Hauptuhr.
Linienausgänge überlast- und kurzschlusssicher.
Automatisches Nachstellen der Nebenuhren nach
Überlast, Kurzschluss oder beliebig langem
Spannungsausfall.
pol. Minuten-Impulse
Schaltprogramme wochenzyklisch und/oder
datumsabhängig. Schaltbefehle starten auf Minute.
Kurzzeitschaltungen (Signalfunktion) 1 bis 99 Sekunden
einstellbar. Speicherkapazität: 1000 Schaltbefehle,
wobei ein Schaltbefehl aus Zeit, Funktion und
Wochentag(en) besteht. D.h. ein einziger Befehl kann
an allen Wochentagen aktiv werden.
Über DataLine bis 64 unabhängige Schaltkanäle
bedienbar.
Programmierung der Schaltprogramme an der Hauptuhr
oder auf PC und Download über serielle Schnittstelle
(RJ 10 Steckbuchse auf Frontplatte).
19", 2HE, 1mm Chromstahlgehäuse. Anschlüsse rückseitig
über steckbare Schraubklemmen. Betriebstemperatur:
0..50°C, max. 90% rel. Feuchte (nicht kondensierend).
Ganggenauigkeit:
+/- 0.1 s pro Tag bei 20°C +/- 5°C, Angabe gilt nach
Auslieferung Werk, bzw. mind. 24 Stunden Betrieb an
Zeitreferenz (DCF/GPS oder Synchronisierung über
serielle Zeittelegramme)
CE Prüfungen:
Sicherheit: EN 60950, Schutzklasse I
Emmission: EN 61000-6-3 (Haushalt)
Immission: 50121-4 (erhöhte Anforderungen für Bahnen)
Technische Daten:

Speisung:  24V +20/-10 %
Nebenuhrlinie:  pol. Impulse 24V, max Last 300m A
Synchronisations-Eingänge:  DCF77 (current loop aktiv)
zum Anschluss FU-1200,
  DCF77 Zeitsignalempfänger
Zeticode-Ausgänge:  DCF77 (current loop passiv),
synthetisch erzeugter Code
  mit vorprogrammierter Sommer-
/Winterzeitumstellung
Schaltkreise, Wechsler 230V / 10A:  2
Alarmrelais (Alarmkontakt / Schliesser):  -

Fabrikat:  UNITON
Type:  DTC-120

oder gleichwertiger Art,

Hersteller/Typ '....................................................' vom Bieter einzutragen

liefern, montieren und betriebsfertig beschalten
Menge: 1,000 Stck

**2.1.80 Aktivantenne FU-1200 DCF-77 Funkempfänger für DTC-120/140**
*** Wahlposition ZZ 0.2
DCF77-Funkempfänger für die Hauptuhr-Modelle sowie für
selbstrichtende Funkuhrwerke. Schmalband-Empfänger mit
automatischer Verstärkungsregelung und eingebauter
Ferrit-Richtantenne, Monitor-LED für einfache
Einstellung auf die beste Empfangslage, mit 10 m
Anschlußkabel und Montagebügel, Schutzart IP 65,
Gehäuseabmessungen (BxHxT) 65x50x35 mm.

Fabrikat:  UNITON
Typ:  FU-1200

oder gleichwertiger Art,

Hersteller/Typ '....................................................' vom Bieter einzutragen

liefern, montieren und betriebsfertig beschalten
Menge: 1,000 Stk

**2.1.90 Kompaktzentrale, UCA 8240/RMK 240W/ 100V, 6 Zonen, 6x Mic, 3x Aux, 3HE, 19"**
Kompaktzentrale mit 6 wählbaren und regelbaren Zonen
mikroprozessorgesteuert.
Bis zu 6 Mikrofone (XLR) und eine externe
Hochpegelquelle (Cinch) lassen sich präzise ansteuern.
Ausgang mit 70 oder 100 Volt und 8 Ohm.
Gesamtlautstärke durch Summensteller einstellbar.
Zusätzliche Höhen- und  Tiefensteller.
Eingangsbuchsen nach XLR-Norm. RJ45-Anschluss von
Sprechstellen.
Zusätzlicher Eingang für Stereo-Tonträger
(CD-Spieler), umschaltbar auf AUX und Tuner. 4
verschiedene  Vorrangschaltungen: Serienpriorität,
Blockpriorität, Mischbetrieb oder Konfereznpriorität
sind einstellbar.
Ein 1-,2-,4-fach Gong ist im Mischverstärker
integriert.
Aussteuerung über fünfstellige LED-Anzeige.
Endverstärker leerlauffest und kurzschlusssicher.
Ein zusätzlicher Leistungsverstärker ist anschließbar.
Phantomspeisung zuschaltbar.
Automatische Abschaltung bei Übertemperatur. 24-Volt
Notstromfähig.
Das Gerät ist per Zonenerweiterung UCX 8012 auf bis zu
54 wählbare und regelbare Zonen erweiterbar.
Der Mischverstärker ist für den Einbau des URDM 8001
bzw. URD 8001, eines CD/MP3-Player mit Tuner,
USB-Eingang und SD-Karten-Leser vorbereitet.
Ebenso kann die Fernsteuereinheit für Wandinstallation
UWC 8006 an den Mischverstärker angeschlossen werden.
Anschlussfähig sind außerdem die Sprechstellen UPM
8001 (Sammelrufsprechstelle), UPM 8006 (6
Zonen-Sprechstelle), optional mit
Tastenfelderweiterung UPX 8012
RoHs-Konform.
Lieferbar als Tischgerät, optional Rackwinkel 3HE.
Mischverstärekr  240 Watt
Stromversorgung: AC 115/230V (50/60Hz) + DC24V
Inputs:
Input MIC 1 - 6:1.5mV, 600ohm, balanced XLR
terminal/RJ45
terminal (MIC 1)
LINE 1 - 2: 200mV, 600ohm, balanced XLR terminal
MIC 5/LINE 1, MIC6 /LINE 2 switch able
AUX 1: 500mV, 10Kohm, unbalanced XLR terminal
AUX 2 - 3:200mV, 10Kohm, unbalanced RCA terminal
Power In:  1V,600ohm, unbalanced RCA terminal
Desktop Paging Microphone: 1V, RJ45 terminal
TEL/EMERGENCY: 100mV, 600ohm, balanced
Wall Control Panel: 1V, RJ45 terminal
External Amplifier IN:100V Input
Outputs:
REC Out:1V, unbalanced, RCA Jack.
PRE Out:1V, unbalanced, RCA Jack.
External Amplifier XLR OUT:1V, balanced, XLR Jack.
MOH 0/8ohm:8ohm, 1W, unbalanced
MOH 600ohm:600ohm, Output, 1Vrms, balanced
Direct Output: 100V - 70V - 8ohm - 0
To MT-EXP 1000:RJ45 terminal
Z1 - Z6 Output: 100V - 0
Maße (mm):133x430x365, 3HE, 19"
Gewicht (kg):18,0
Farbe: schwarz

oder gleichwertiger Art,

Hersteller/Typ '....................................................' vom Bieter einzutragen

liefern, montieren und betriebsfertig beschalten
Menge: 1,000 Stk

**2.1.100 Text und Gongmodul UMP 6M / UIF-UMP für UCA 8240 (eingebaut)**
Alarm-, Gong-, Message-Player
DIN Alarm Modul zum Nachrüsten in UCA 8240
Kompaktzentrale und/oder UM 4000 Mischvorverstärker
1-2-3-4-Klang Gong, DIN-Alarm, Evac-Text, Amok-Text,
Dual-Ton, Sirene
2 individuelle User-Texte aufsprechbar
Single/Loop Play, Priorität
Statusanzeige, Fehleranzeige, Anzeige SD-Karte aktiv
Stereo/Mono  Audio Ein-/Ausgang
Pegelsteller rechter/linker Kanal
Anzeige Betriebsspannung SD-Karte
RJ45 Anschluss
SD-Karte (2 GB) inklusive
Spannungsversorgung:  24V DC  (15... 30V)
Stromaufnahme bei 24V DC  100mA
Frequenzbereich  50-21.000 Hz
Klirrfaktor  < 1% (1 kHz)
Ausgänge  2x Line Out (1,2V)
Signal-Rauschabstand  > 70 dB
Abmessungen in mm (HxBxT)  27x80x46
Gewicht  0,03 kg

oder gleichwertiger Art,

Hersteller/Typ '....................................................' vom Bieter einzutragen

liefern, montieren und betriebsfertig beschalten
Menge: 1,000 Stk

**2.1.110 Tischsprechstelle, UPM 8006 mit 6 Zonentasten Schwanenhalsmikrofon**
6 - Zonen- Tischsprechstelle, bestehend aus:
robuster Schwanenhals mit hochwertigem
Kondensatormikrofon
mikroprozessorgesteuerte 6-Zonen Sprechstelle (in
Verbindung mit Kompaktzentrale UCA 8240)
erweiterbar auf bis zu 54 Zonen (nur in Kombination
mit UPX 8012)
Anschluss weiterer max. 5 Sprachstellen möglich
(Durchschleifanschluss über RJ45)
Locktaste (Sprechtaste rastend), ermöglicht z.B
längere Durchsagen ohne festhalten der Sprechtaste
Vorgong
3 Meter Anschlusskabel
Ausgangspegel:  1V RMS
Übertragungsbereich:  100 - 15 KHz (nach DIN)
Sprach-Filter:  315Hz (-3dB). 6dB/Oktave
Spannungsversorgung:  24V DC
Anschluss:  2 x RJ45
Abmessungen (HxBxT):  55 x 108 x 240mm
Gewicht:  0,8 kg

oder gleichwertiger Art,

Hersteller/Typ '....................................................' vom Bieter einzutragen

liefern, montieren und betriebsfertig beschalten
Menge: 1,000 Stk

**2.1.120 Druckknopfmelder DKM-Set blau für Hausalarmierung mit Überwachungselektronik**
Druckknopfmelder für Hausalarm, Überwachungselektronik
für Leitungsüberwachung mit allen UNITON ProDAS
Geräten gemäß Din EN 60849, blaues Aufputzgehäuse
Gehäuse LxBxH: 133x133x36

oder gleichwertiger Art,

Hersteller/Typ '....................................................' vom Bieter einzutragen

liefern, montieren und betriebsfertig beschalten
Menge: 1,000 Stck

**2.1.130 Druckknopfmelder DKM-Set gelb für Amok Alarmierung mit Überwachungselektronik**
Druckknopfmelder für Amok Alarm,
Überwachungselektronik für Leitungsüberwachung mit
allen UNITON ProDAS Geräten gemäß Din EN 60849, gelbes
Aufputzgehäuse Gehäuse LxBxH: 133x133x36

oder gleichwertiger Art,

Hersteller/Typ '....................................................' vom Bieter einzutragen

liefern, montieren und betriebsfertig beschalten
Menge: 1,000 Stck

**2.1.140 Aufbaulautsprecher WAL 165/6 100V/ 6 W ws (Holz)**
Aufbaulautsprecher, Nennbelastbarkeit
Anpassungsübertrager 100 Volt Linie
Übertrager Impedanz, Ohm, 100V
Anpassungsübertrager 70,7 Volt Linie
Treiber Impedanz, Ohm 8
Effektiver Übertragungsbereich, Hz (BS6840) 220-16´500
S.P.L. bei 1m, 1 Watt, dB, Testsignal 100 Hz-10 kHz 86
S.P.L. bei voller Leistung, Oktave Bandbreite, dB 92
Akustische Leistung (dB-PWL bei 1 Watt) 1 k/2 kHz, dB
81/84
Abstrahlwinkel bei 1 k/2 kHz, Grad 140/180
Direktiver Q Faktor, 1 k/2 kHz 1.9/2.2
Abmessungen, Durchmesser, mm 254 x 195 x 82
Gewicht netto, kg 2.35
Schutzgrad IP54
Farbe, Ausführung Verkehrsweiss, RAL 9010
Material Holz, Ziergitter Stahlblech

Fabrikat:  UNITON
Typ:  WAL 165/6

oder gleichwertiger Art,

Hersteller/Typ '....................................................' vom Bieter einzutragen

liefern, montieren und betriebsfertig beschalten
Menge: 6,000 Stck

**2.1.150 Soundprojektor, DAD260/10PP EN 54-24 2x10 W, doppelseitig,2 Chassis,**
Dieser widerstandsfähige Lautsprecher mit dem hohen
Sicherheitsstandard, entsprechend der Norm EN
54-24:2008 ist hervorragend für die Sprachalarmierung
ausgestattet. Alle unsere nach EN 54-24:2008
zertifizierten Soundprojektoren sind mit einer
Keramikklemme, Thermosicherung und einem
temperaturbeständigen Kabel ausgestattet, dadurch
bieten sie eine erhöhte Sicherheit im Brandfall. Der
DAD 260/10 PP ist für Innenanwendungen in Fluren und
Korridoren sehr gut geeignet. Dieser doppelseitig
abstrahlender Soundprojektor besteht komplett aus
widerstandsfähigem, pulverbeschichtetem Aluminium.
Technische Daten:
Zertifizierung: EN 54-24:2008 - 1438/CPD/0297
Nennbelastbarkeit: 10 Watt
Chassis-Typ: 130 mm Breitband, 2 Chassis full range
Übertragungsbereich (-10dB): 145 - 15 900 Hz SPL 1W
1m: SPL Pmax / 1m: 94,8 dB 104,8 dB SPL 1W /
4m: SPL Pmax / 4m: 73 dB 84 dB
 Abstrahlwinkel (0.5/1/2/4 kHz): 2 x 130°/2 x 145°/2 x
80°/2 x 65°
Übertrager: 100 V, 10/6/3/1,5 Watt
Abmessungen: Ø140 x 165 mm
Gewicht: 2,4 kg Material: pulverbeschichtetes
Aluminiumrohr
Anschluss: 3 polige Keramikklemme
Farbe: RAL-9010 Weiß

oder gleichwertiger Art,

Hersteller/Typ '....................................................' vom Bieter einzutragen

liefern, montieren und betriebsfertig beschalten
Menge: 2,000 Stck

**2.1.160 Deckeneinbaulautsprecher UCL-6T 6 Watt, 100 V, Federbügel zur Montage**
*** Bedarfsposition mit GB
Deckeneinbaulautsprecher in Ganzmetallausführung mit
Bajonettverschluß und weißer Frontabdeckung.
Eingebautes Breitbandsystem mit integriertem
Hochtonkegel, 100V-Übertrager mit verschiedenen
Anpassungen, schnelle Montage durch
Schnellwechselklemme und Federbügel.
-  2 -teiliger Außen- und Innenring in
Ganzmetallausführung
-  RAL 9016 weiß (optional Sonderfarben)
-  hochwertigen Breitbandlautsprechersystem
-  100V Übertrager, anschlussfertig für volle, halbe
und viertel Leistung mit Wagoschnell- Anschlussklemme
-  Schnellmontagesystem mit Metall- Schnappfedern für
dauerhaften festen Sitz in der Decke
-  Optional: Feuertopf aus Stahlblech
Anpassungen:  6/3/1,5/0,5 Watt
Empfindlichkeit SPL:  92 dB  1W/1m
Max. Schalldruckpegel:  98 dB
Nennbelastbarkeit:  6 Watt Sinus
Übertragungsbereich:  80 Hz - 18000 Hz
Abmessungen:  Außen Ø 220 mm
Einbauloch:  Ø 195 mm
Einbautiefe:  60  mm

oder gleichwertiger Art,

Hersteller/Typ '....................................................' vom Bieter einzutragen

liefern, montieren und betriebsfertig beschalten
Menge: 1,000 Stck

**2.1.170 Druckkammerlautsprecher DK-15/T 15 W wetterfest**
*** Bedarfsposition mit GB
wetterfester Druckkammerlautsprecher, welcher
besonders für eine hohe Tonverstärkung konzipiert
wurde. Er wird aus einem UV-beständigen, verstärkten
ABS-Kunststoff hergestellt und verfügt über einen
U-Befestigungsbügel.
Dieser Druckkammerlautsprecher ist durch seine hohe
Leistungsfähigkeit, verbunden mit einem hohen
Schalldruck, speziell für die Wiedergabe von
Sprachdurchsagen bzw. Signalwarnungen ausgelegt.Der
Lautsprecher ist resistent gegenüber salzhaltiger Luft
und den meisten nicht ätzenden Stoffen. Er eignet sich
hervorragend für den Gebrauch im Innen-, und
Außenbereich.
Dieser Lautsprecher wird standardmäßig mit je zwei
Stück M 25 Kabelverschraubungen geliefert. Dies
erlaubt dem Installateur ein Durchschleifen zum
nächsten Lautsprecher ohne das ein zusätzlicher
Anschlußkasten benötigt wird.
Der DK-15/T ist sehr gut für den Aufbau von Anlagen
geeignet die den Anforderungen der DIN EN 60849 (VDE
0828) entsprechen.
Technische Daten:
Nennbelastbarkeit  15 W
Übertragungsbereich  300-8.800 Hz
SPL 1W/1m, Bandbreite  111,8 dB
SPL bei max. Leistung, Bandbreite 123,6 dB
Abstrahlwinkel / 1kHz  100°
Direktiver Q Faktor / 1kHz  6,20
Anpassungsübertrager  100 V, 15/7,5/3,75/1,87W
IP-Kennzeichnung  66
Abmessungen  208x272 mm (BxT)
Gewicht / kg  1,9 kg
Material  ABS-Kunststoffgehäuse
Farbe  Lichtgrau RAL 7035

Fabrikat:  UNITON
Typ:  DK15T

oder gleichwertiger Art,

Hersteller/Typ '....................................................' vom Bieter einzutragen

liefern, montieren und betriebsfertig beschalten
Menge: 2,000 Stck

**2.1.180 Aufschalten Netz / NF UN-101 der Netz- und NF-Verteiler**
*** Pauschalposition
Aufschalten der Netzverteiler mit Blitzschutz und der
NF-Verteiler entsprechend der jeweiligen Vorschriften
nach DIN, VDE etc., Verteiler Beschriftung
entsprechend der Dokumentation, Prüfung aller
elektrischen Funktionen des Beschallungs-Systems zur
fehlerfreien Freimeldung für die nachfolgende
Einmessung. Zu überprüfen und als Checkliste zu
erfassen sind folgende Funktionen:

Funktion und Polarität aller Signalwege sowie deren
korrekte Bezeichnung an den Steckfeldern
Funktionstest aller gelieferten Geräte
Einspielen und Pegeln auf gleiche Lautstärke ( 0dB)
bei sämtlichen Tonträgern
Einstellung der Lautzeitverzögerungen (optional)
Einstellung der Equalizer (optional)
Einpegelung der Verstärker auf 0 dB Vollaussteuerung
Überprüfen der programmierten Funktionen nach
Kundenwunsch/Pflichtenheft oder nach LV
Probelauf mit Simulation aller Beschallungsvarianten

Pauschal

oder gleichwertiger Art,

Hersteller/Typ '....................................................' vom Bieter einzutragen

liefern, montieren und betriebsfertig beschalten
Menge: 1,000 psch

**2.1.190 Prüfen und Inbetriebnehmen UN-102 der installierten Anlage**
*** Pauschalposition
Prüfen und Inbetriebnehmen der installierten Anlage
durch den Systemspezialisten, einschließlich
Erstellung des Inbetriebnahme- Protokolls.

Zu überprüfen und als Checkliste zu erfassen sind
folgende Funktionen:

Überprüfung aller Lautsprecherlinien und Lautsprecher
auf Funktion, Phase und Pegel
Messung und Dokumentation der Impedanzen für jede
Linie mit einem Impedanzmessgerät Messung und
Dokumentation
  aller Linienimpedanzen bei 4 KHz, 1kHz und bei 100 Hz
Messung und Dokumentation der
Lautsprecher-Gesamtimpedanzen pro Endverstärker
Überprüfung der korrekte Bezeichnung an den Verteilern

Pauschal

oder gleichwertiger Art,

Hersteller/Typ '....................................................' vom Bieter einzutragen

liefern, montieren und betriebsfertig beschalten
Menge: 1,000 psch

**2.1.200 Einmessen der ELA-Zentrale UN-103VDE mit MLS-Analizer**
*** Pauschalposition
Einmessung der elektroakustischen Anlage mit MLS-
Analizer an mindestens 5 repräsentativen Punkten.
Ermitteln der absoluten Schalldrücke dB-SPL in
IEC-Standart, Ermittlung der Sprachverständlichkeit
nach STIPA
Protokollierung und Darstellung  der Messergebnisse in
entsprechenden Tabellen und Diagrammen. Mit den
Diagrammen ist der Frequenzgang und der Schalldruck
SPL 1W/1m der Lautsprecher nachzuweisen. Dieser
Nachweis ist Bestandteil der Schlußabnahme

Nachfolgende Messungen müssen an mindestens 3
repräsentativen und reproduzierbaren Punkten im Rahmen
der Inbetriebnahme ausgeführt und dokumentiert werden.
Frequenzspektrum.
Schallpegel des Gefahrensignals in Hörebene nach EN
60849.
Störabstand zum Umgebungsschallpegel.
Messung der Sprachverständlichkeit STIPA
nach DIN-EN 60849 Anhang A - C
Schalldruck SPL max des akustischen Gefahrensignals
als Dauerbelastung ( Alarmpegel) in Hörebene

Dabei sind die Anforderungen gemäß VDE-0828 / EN 60849
zu beachten. Die Messergebnisse mit Angabe der
Messpunkte und des Messequipments sind der
Dokumentation beizufügen.

Verwendete Meßgeräte:
........................................
........................................
........................................
........................................

Pauschal
Menge: 1,000 psch

**2.1.210 Dokumentation UN-104VDE Anlagenpläne in CAD, Betriebsanleitung**
*** Pauschalposition
Dokumentation und Fertigungs- und Werkstattplanung
gemäß den Anforderungen nach VDE-0828,  enthält alle
in dieser Zentrale aufgeführten Anlagenteile und deren
Verschaltung als Auto-CAD kompatibles Datenformat (DWG
oder DXF Files) auf Diskette. Alle Konfigurationen und
Programmierungen sind auf CD zu liefern.

Hierzu gehören:

Gebrauchsanweisung der Zentrale und der Sprechstellen
Gebrauchsanweisung der Einzelgeräte
Blockschaltbild
Aufbaupläne 19"-Schrank
Verteilerplan und Verteilerbelegung
gerätespezifische Dokumentation
(Herstellerdokumentation)
CD mit CAD-Zeichnungen und Dokumentation mit Angabe
der Version
  Leistungskennwerte:
Messergebnisse der Impedanzen der einzelnen
Lautsprecherlinien
Messergebnisse der Gesamt-Impedanzen pro Endstufe
Frequenzspektrum
Schalldruck SPL max des akustischen Gefahrensignals
als Dauerbelastung ( Alarmpegel) in Hörebene  a) bei
Notstrom b) bei Netzbetrieb
Max Endverstärkerleistung bei Notstrom- und Netzbetrieb
Akkukapazität bei Standby und Alarm mit Angabe des
Prüfverfahrens
·  ·  ·  ·
Die Unterlagen sind wesentlicher Bestandteil der
Abnahme. Eine Abnahme ohne ausführliche mit der
Ausführung übereinstimmende Dokumentation wird nicht
ausgesprochen. Vom Auftragnehmer ist daher eine
lückenlose und professionelle Dokumentation zu
erstellen.

Pauschal
Menge: 1,000 psch

**2.1.220 Einweisung UN105 des haustechnischen Bedienerpersonals**
*** Pauschalposition
Einweisung des haustechnischen Bedienerpersonals in
die Funktion sämtlicher vorbeschriebener Komponenten
wie z.B.Mischpult, CD-Player, Cassettendeck,
Mikrofonaufstellung, Voicealarm, Sprechstellen, Audio
Memoryprozessor usw. einschl. Testvorführungen mit
geeignetem Tonmaterial in allen möglichen
Beschallungsvarianten, hierbei Übergabe sämtlicher für
den Betrieb, erforderlichen Unterlagen.

Pauschal
Menge: 1,000 psch

**2.1.230 Wartung**
*** Pauschalposition
*** Bedarfsposition mit GB
Wartung nach Vorgaben des Herstellers.
Gesamt-Preis für die Wartung pro 12 Mon.
Menge: 1,000 psch

### Abschnitt 3 Brandmeldeanlage mit Ringleitung

*Hinweis: Hinweistext*
Durch die Fa. Brandschutzconsult GmbH & Co. KG, Ettenheim wurde eine Brandschutztechnische Stellungnahme 2014084(2)01,
Stand: 12.04.2023 erstellt. In dieser Stellungnahme wurden die Räume und die Art der Brandmeldeüberwachung festgelegt.

oder gleichwertiger Art,

Hersteller/Typ '....................................................' vom Bieter einzutragen

liefern, montieren und betriebsfertig beschalten

#### Titel 3.1 Brandmeldeanlage mit Ringleitung

**3.1.10 Integral EvoxX CA mit Bedienfeld**
Integral EvoxX CA mit Bedienfeld
Hekatron B9-X1F-C-2 DE01, VdS
Art.-Nr.: H20-1120211-01

oder gleichwertiger Art,

Hersteller/Typ '....................................................' vom Bieter einzutragen

liefern, montieren und betriebsfertig beschalten
Menge: 1,000 St

**3.1.20 Akku zur Notstromversorgung 12 V / 18 Ah**
Akku zur Notstromversorgung 12 V / 18 Ah
Hekatron Akku 12 V / 18 Ah, VdS
Art.-Nr.: H30-2310004-01

oder gleichwertiger Art,

Hersteller/Typ '....................................................' vom Bieter einzutragen

liefern, montieren und betriebsfertig beschalten
Menge: 2,000 St

**3.1.30 Aufkleber Brandmelderzentrale**
Aufkleber Brandmelderzentrale
Hekatron S BMZ
Art.-Nr.: HFG28405--D

oder gleichwertiger Art,

Hersteller/Typ '....................................................' vom Bieter einzutragen

liefern, montieren und betriebsfertig beschalten
Menge: 1,000 St

**3.1.40 Mehrfachsensormelder Einzeladr. R/W**
Mehrfachsensormelder Einzeladr. R/W
Hekatron MTD 533X, VdS
Art.-Nr.: H30-5000003-01

oder gleichwertiger Art,

Hersteller/Typ '....................................................' vom Bieter einzutragen

liefern, montieren und betriebsfertig beschalten
Menge: 23,000 St

**3.1.50 Meldersockel oh.Ringkontakt AP**
Meldersockel oh.Ringkontakt AP
Hekatron USB 502-6
Art.-Nr.: H30-4100005-06

oder gleichwertiger Art,

Hersteller/Typ '....................................................' vom Bieter einzutragen

liefern, montieren und betriebsfertig beschalten
Menge: 23,000 St

**3.1.60 Meldernummerierungsschildhalter 10er**
Meldernummerierungsschildhalter 10er
Hekatron DNP 502 VE10
Art.-Nr.: H31-3100001-01

oder gleichwertiger Art,

Hersteller/Typ '....................................................' vom Bieter einzutragen

liefern, montieren und betriebsfertig beschalten
Menge: 3,000 St

**3.1.70 Handmelder blau Einzeladr.**
Handmelder blau Einzeladr.
Hekatron MCP 535X-3, blau, IP 52
Art.-Nr.: H30-5700007-03

oder gleichwertiger Art,

Hersteller/Typ '....................................................' vom Bieter einzutragen

liefern, montieren und betriebsfertig beschalten
Menge: 2,000 St

**3.1.80 Melderschild 25 x 75**
Melderschild 25 x 75
Resopal graviert
Menge: 25,000 St

**3.1.90 Akustischer Signalgeber weiß, konvention**
Akustischer Signalgeber weiß, konvention
Hekatron Sonos-S PSS-0089 WS
Art.-Nr.: H30-6300014-03

oder gleichwertiger Art,

Hersteller/Typ '....................................................' vom Bieter einzutragen

liefern, montieren und betriebsfertig beschalten
Menge: 6,000 St

**3.1.100 Schrank mit Netzgerät 24V/1,6A m. BX-IOM**
*** Bedarfsposition mit GB
Schrank mit Netzgerät 24V/1,6A m. BX-IOM
Hekatron BE-PSE02-IOM, VdS
Art.-Nr.: H20-4000125-02

oder gleichwertiger Art,

Hersteller/Typ '....................................................' vom Bieter einzutragen

liefern, montieren und betriebsfertig beschalten
Menge: 1,000 St

**3.1.110 Akku zur Notstromversorgung**
*** Bedarfsposition mit GB
Akku zur Notstromversorgung
Hekatron Akku 12 V / 7,2 Ah
Art.-Nr.: H30-2310002-01

oder gleichwertiger Art,

Hersteller/Typ '....................................................' vom Bieter einzutragen

liefern, montieren und betriebsfertig beschalten
Menge: 2,000 St

**3.1.120 Aufkleber Ext. Energievers. BE-PSE01/02**
*** Bedarfsposition mit GB
Aufkleber Ext. Energievers. BE-PSE01/02
Hekatron S EXT NG2
Art.-Nr.: H20-4900000-01

oder gleichwertiger Art,

Hersteller/Typ '....................................................' vom Bieter einzutragen

liefern, montieren und betriebsfertig beschalten
Menge: 1,000 St

**3.1.130 Brandmeldekabel JE-H(ST)H 2x2x0,8**
JE-H(ST)H 2x2x0,8 BD E30 RT BMK/TRS

Aufschrift Brandmeldeleitung

Brandmeldekabel halogenfrei
Liefern inkl. Verlegung in Rohr, Kanal oder Sammelhalterung E30.

Hersteller/Typ '

....................................................'
vom Bieter einzutragen
Menge: 290,000 m

**3.1.140 Staro Gewinde-ES-V 20 feuerverzinkt Stahlpanzerrohr Ø20mm**
*** Bedarfsposition mit GB
FRÄNKISCHE Staro Gewinde-ES-V 20
feuerverzinkt Stahlpanzerrohr Ø20mm
starr/Gewind f/vz 5Kl ST,  inkl. E30 zugelassenes Montagezubehöhr/Steckendtülle und Montage.

Liefern und Montieren

Hersteller/Typ '

....................................................'
vom Bieter einzutragen
Menge: 4,000 m

**3.1.150 Leitungsführungskanal ST 26x30x2000mm**
*** Bedarfsposition mit GB
NIEDAX LLK 26.030
Leitungsführungskanal ST 26x30x2000mm
natur vz halogenfrei und für Funktionserhalt, inklusiv Stoßstellenverbinder.

Liefern und Montieren

Hersteller/Typ '

....................................................'
vom Bieter einzutragen
Menge: 10,000 m

**3.1.160 Sammelhalterung E 30 Funtionserhalt**
Sammelhalterung E 30 Funtionserhalt
bis 10 NYM 3 X 1,5

Befestigung in Rippendecke seitlich im oberen 1/3 der Rippe.
Die Befestigung mus E30 zugelassen sein.
Die Übereinstimmungserklärung und Herstellererklärung muss vorgelegt werden.
Menge: 20,000 St

**3.1.170 Bohrung bis 20 mm**
*** Bedarfsposition mit GB
Bohrung bis 20 mm 300 mm tief Beton/Mauerwerk
Menge: 2,000 St

**3.1.180 Kabelabschottung zur Verhinderung von Brandübertragung**
*** Bedarfsposition mit GB
Kabelabschottung zur Verhinderung von Brandübertragung,
form-, alterungs- und korrosionsbeständig, geeignet zur
Nachbelegung mit Kabeln, Feuerwiderstandsdauer 90 Minuten in Rohrhülsen bzw. Bohrungen mit einem Durchmesser
bis zu 30 mm, belegt mit Kabeln und Leitungen
Ausführung entsprechend den Forderungen der Baurechtsbehörde und Feuerwehr
Menge: 1,000 St

**3.1.190 Technische Dokumentation**
Technische Dokumentation
bestehend aus:
⦁ Grundrisspläne mit eingezeichneten
Peripherie- und Zentraltechnikstandorten
⦁ Kabelstrangplan
⦁ Meldegruppenplan
⦁ Bezeichnungen der Sicherungen
⦁ Angabe der verwendeten Patchfelder und Ports
⦁ Kommunikationsparameter (IP, MAC, ...)
⦁ Aufnahme der Parameter in Bestandslisten
⦁ Bedienungsanleitungen
Die Abgabe der Dokumentation erfolgt digital als
PDFs.
Voraussetzungen sind aktuelle Grundrisspläne im
CAD (.dwg-Dateien) mit eindeutigen Layer-
Zuweisungen der verschiedenen
Zeichnungsbestandteile. Wir behalten uns vor
Mehraufwendungen für das Ausräumen von CAD
Grundrissen zu berechnen.
Alternativ zu CAD Grundrissen können auch PDFs als
Planungsgrundlage verwendet werden. Die Planung
und Dokumentation erfolgt dann nicht in CAD
sondern mit MS Visio.
Menge: 1,000 St

**3.1.200 SELBSTÄNDIGER MONTEUR Lohngruppe 6**
*** Bedarfsposition mit GB
Menge: 5,000 Std.

**3.1.210 Wartung**
*** Pauschalposition
*** Bedarfsposition mit GB
Wartung
Für eine Planbarkeit der
Inspektions- und Wartungskosten für den
Betreiber für vorgenannte
Brandmeldeanlage sind pro Jahr
entsprechend den Vorgaben der
DIN VDE 0833 und DIN 14675 zu
kalkulieren:
- 4 x jährliche Inspektion
- 1 x jährliche Wartung
inkl. Fahrtkosten,Dokumentation und
aller anfallenden Nebenkosten.
Umfang der Arbeiten gemäß
Instandhaltungs-Mustervertrag.

Kostenangabe als pauschale
Jahresgebühr.
Menge: 1,000 psch
